# D.RE. U Reparaturlos Betonflächen 26/27
Angebotsaufforderung (GAEB DA XML 3.2, DA83)
Projekt: A-01883-00
Währung: EUR
Vergabeart: Öffentliche Ausschreibung
Ausführungsbeginn: 01.07.2026
Ausführungsende: 30.06.2027
Auftraggeber: Autobahn GmbH des Bundes, Niederlassung Südbayern, Außenstelle Regensburg, Autobahn GmbH-NL BY-S,ASt.Regensb.,Alemannenstr.9,93053 Regensburg, Alemannenstraße 9, 93053 Regensburg, Telefon 0941 69856-02
Erstellt mit: GXML Toolbox V3.3 R20230829, iTWO_64 V25.0.650, 20.05.2026

## 1 Reparaturlos Betonfahrbahnen 26-27
Datum: 20.05.2026
WaGr: 99_99_01

### Abschnitt 01 AM Ingolstadt

#### Unterabschnitt 01.01 Baustelleneinrichtung, Verkehrssicherung, Beleuchtung

**01.01.0001 Baustelle einrichten u. räumen**
Geräte, Werkzeuge und sonstige Betriebsmittel, die zur
vertragsgemäßen Ausführung der Bauleistungen erforderlich sind, auf die Baustelle bringen, bereitstellen und
soweit der Geräteeinsatz nicht gesondert vergütet
wird - betriebsfertig aufstellen einschl. der dafür
notwendigen Arbeiten. Die erforderlichen festen Anlagen
herstellen. Baubüros, Unterkünfte, Werkstätten, Lagerschuppen und dgl., soweit erforderlich, antransportieren, aufbauen und einrichten. Strom-, Wasser-, Fernsprechanschluss sowie Entsorgungseinrichtungen und dgl.
für die Baustelle, soweit erforderlich, herstellen. Bei
Bedarf Lagerplätze, sonstige Platzbefestigungen und
Wege im Baustellenbereich anlegen. Oberbodenarbeiten
einschl. Beseitigen von Aufwuchs für die Baustelleneinrichtung, soweit erforderlich, ausführen. Flächen beschaffen, sofern die vom AG zur Verfügung gestellten
nicht ausreichen. Kosten für Vorhalten, Unterhalten und
Betreiben der Geräte, Anlagen und Einrichtungen
einschl. Mieten, Pacht, Gebühren und dgl. werden nicht
mit dieser Position, sondern mit den Einheitspreisen
der betreffenden Teilleistungen vergütet. Baustelle von allen Geräten, Anlagen, Einrichtungen und dgl. räumen. Benutzte Flächen und Wege entsprechend dem ursprüng-lichen Zustand herrichten.
Soweit nicht für bestimmte Leistungen für das Einrichten sowie das Räumen der Baustelle gesonderte Positionen im Leistungsverzeichnis enthalten sind, gilt diese Position für alle Leistungen dieses Abschnittes des Leistungsverzeichnisses.
Zufahrt zur Baustelle vorhanden.
Menge: 12,000 St

**01.01.0002 Zulage zu Baustelleneinrichtung**
Zulage zu Baustelleneinrichtung.
In diese Zulage sind alle erforderlichen, zusätzlichen Aufwendungen für Nachtarbeit, Beleuchtung, Verringerung des Leistungsansatzes, verkürzter Ausführungszeitraum sowie das Bereithalten und zusätzlicher An- und Abtransport von Arbeitsgeräten einzurechnen.
Menge: 1,000 St

**01.01.0003 Verk.sich. kürzerer Dauer durchf.*VZ-Plan des AG*bei Dunkelheit Anordnung n. Unt.*gebührenfrei**
StL-Nr. 2110513591999211
Verkehrssicherung an Arbeitsstellen von kürzerer Dauer
betriebsfertig aufbauen, vorhalten, warten, instand
setzen, betreiben und abbauen. Vorübergehende Verkehrssicherungsmaßnahmen durchführen.
Nach RSA, Regelplan 'DIV/1l oder Musterplan DIV/4.'

Nach Verkehrszeichenplan des AG.
Für 'stationäre Arbeitsstelle,
fahrbare Absperrtafel mit satellitengestütztem Ortungsgerät und Übertragungseinheit (GSM) entsprechend den "Anforderungen an die GPS-Ortung von fahrbaren Absperrtafeln".'

Länge des Arbeitsbereiches '4.000 m.'

Gesamtdauer der Verkehrsführung 'über 6 h bis 10 h.'

Bei Dunkelheit.
Verkehrsrechtliche Anordnung nach Unterlagen des AG
einholen und zugehörige Unterlagen erstellen. Erforderliche Ortsbesichtigungen zur Erstellung der Planunterlagen für die verkehrsrechtliche Anordnung durchführen.
Gebührenfrei.
Menge: 5,000 St
Leistungsbereichkatalog: 105

**01.01.0004 Verk.sich. kürzerer Dauer durchf.*VZ-Plan des AG*bei Dunkelheit Anordnung n. Unt.*gebührenfrei**
StL-Nr. 2110513591999211
Verkehrssicherung an Arbeitsstellen von kürzerer Dauer
betriebsfertig aufbauen, vorhalten, warten, instand
setzen, betreiben und abbauen. Vorübergehende Verkehrssicherungsmaßnahmen durchführen.
Nach RSA, Regelplan 'DIV/1r.'

Nach Verkehrszeichenplan des AG.
Für 'stationäre Arbeitsstelle,
fahrbare Absperrtafel mit satellitengestütztem Ortungsgerät und Übertragungseinheit (GSM) entsprechend den "Anforderungen an die GPS-Ortung von fahrbaren Absperrtafeln".'

Länge des Arbeitsbereiches '4.000 m.'

Gesamtdauer der Verkehrsführung 'über 6 h bis 10 h.'

Bei Dunkelheit.
Verkehrsrechtliche Anordnung nach Unterlagen des AG
einholen und zugehörige Unterlagen erstellen. Erforderliche Ortsbesichtigungen zur Erstellung der Planunterlagen für die verkehrsrechtliche Anordnung durchführen.
Gebührenfrei.
Menge: 5,000 St
Leistungsbereichkatalog: 105

**01.01.0005 Verk.sich. kürzerer Dauer durchf.*VZ-Plan des AG*bei Dunkelheit Anordnung n. Unt.*gebührenfrei**
StL-Nr. 2110513591999211
Verkehrssicherung an Arbeitsstellen von kürzerer Dauer
betriebsfertig aufbauen, vorhalten, warten, instand
setzen, betreiben und abbauen. Vorübergehende Verkehrssicherungsmaßnahmen durchführen.
Nach RSA, Regelplan 'Musterplan D5; modifiziert verkürzte Ausfahrt.'

Nach Verkehrszeichenplan des AG.
Für 'stationäre Arbeitsstelle,
fahrbare Absperrtafel mit satellitengestütztem Ortungsgerät und Übertragungseinheit (GSM) entsprechend den "Anforderungen an die GPS-Ortung von fahrbaren Absperrtafeln".'

Länge des Arbeitsbereiches '2.000 m.'

Gesamtdauer der Verkehrsführung 'über 6 h bis 10 h.'

Bei Dunkelheit.
Verkehrsrechtliche Anordnung nach Unterlagen des AG
einholen und zugehörige Unterlagen erstellen. Erforderliche Ortsbesichtigungen zur Erstellung der Planunterlagen für die verkehrsrechtliche Anordnung durchführen.
Gebührenfrei.
Menge: 1,000 St
Leistungsbereichkatalog: 105

**01.01.0006 Verk.sich. kürzerer Dauer durchf.*VZ-Plan des AG*bei Dunkelheit Anordnung n. Unt.*gebührenfrei**
StL-Nr. 2110513591999211
Verkehrssicherung an Arbeitsstellen von kürzerer Dauer
betriebsfertig aufbauen, vorhalten, warten, instand
setzen, betreiben und abbauen. Vorübergehende Verkehrssicherungsmaßnahmen durchführen.
Nach RSA, Regelplan 'Musterplan DIV/1r; modifiziert verkürzte Einfahrt.'

Nach Verkehrszeichenplan des AG.
Für 'stationäre Arbeitsstelle,
fahrbare Absperrtafel mit satellitengestütztem Ortungsgerät und Übertragungseinheit (GSM) entsprechend den "Anforderungen an die GPS-Ortung von fahrbaren Absperrtafeln".'

Länge des Arbeitsbereiches '2.000 m.'

Gesamtdauer der Verkehrsführung 'über 6 h bis 10 h.'

Bei Dunkelheit.
Verkehrsrechtliche Anordnung nach Unterlagen des AG
einholen und zugehörige Unterlagen erstellen. Erforderliche Ortsbesichtigungen zur Erstellung der Planunterlagen für die verkehrsrechtliche Anordnung durchführen.
Gebührenfrei.
Menge: 1,000 St
Leistungsbereichkatalog: 105

**01.01.0007 Kontrolle d. Verkehrss. an Arb.st. zweimal täglich*schrift.Dokument**
StL-Nr. 2110590531
Kontrolle der Verkehrssicherung an Arbeitsstellen
einschließlich temporärer Verkehrsschilder,
vorübergehender Markierungen, transportabler Lichtsignalanlagen, baulicher Leitelemente und transportabler
Schutzeinrichtungen gemäß ZTV-SA durchführen. Die Kontrolle ist unmittelbar nach deren Durchführung zu erfassen und zu dokumentieren. Arbeits- und Hilfsmittel
sind vom AN zu stellen und dem AG jederzeit zugänglich
zu machen. Die Kontrolle der Umleitungsstrecke wird gesondert vergütet.
Kontrolle zweimal täglich.
Schriftliche Dokumentation der Kontrolle nach Unterlagen des AG.
Menge: 12,000 d
Leistungsbereichkatalog: 105

**01.01.0008 Baustellenbeleuchtung**
Baustellenbeleuchtung für die gesamten Deckensanierungen
im Bereich der Autobahn und der Anschlussstellen gemäß
Baubeschreibung Ziff. 3.4, je Arbeitsstelle einrichten, vorhalten,betreiben und wieder abbauen.
Dies gilt für Beleuchtungskörper (Powermoon oder LED)oder für separat aufgestellte Beleuchtungseinheiten mit
Stromgenerator sowie für Beleuchtungskörper auf den einzelnen Baumaschinen (Großgeräten) ohne die eingebauten Schweinwerfer.
Als Baumaschine wird bezeichnet:
- Asphaltfertiger, max. 2 zuätzliche Beleuchtungskörper
- Walze, max. 1 zusätzlicher Beleuchtungskörper
- Rampenspritzgerät, max. 1 zusätzlicher Beleuchtungsk.
- HDW Kehrmaschine, max. 1 zusätzlicher Beleuchtungsk.
Eingebaute Fahrzeuglampen (Scheinwerfer) können nicht
verrechnet werden.
Die Einheit d wird wird nach Kalendertag bzw. je Nacht abgerechnet, in der mehr als 3 h gearbeitet wird.
Menge: 12,000 d

#### Unterabschnitt 01.02 Feinfräsarbeiten an Asphaltdehnstellen

**01.02.0001 Aufzug für Fräsarbeiten**
Aufzug für Fräsarbeiten.
Die Position umfasst das Anfahren, das Aufstellen und ggf. Umsetzen im Baubereich sowie das Abbauen und Abfahren.
Die Einheit St wird je Arbeitstag abgerechnet, an dem die Fräse auf der Baustelle mind. 3 Stunden eingesetzt wird.
Menge: 5,000 St

**01.02.0002 Asphalt feinfräsen ADS*Asphaltbeton Fräsasph. verw.**
StL-Nr. 2311300812909910
Asphalt feinfräsen und Fräsgut aufnehmen.
Asphaltdeckschicht.
Asphaltdeckschicht = Asphaltbeton.
Frästiefe 'bis 4 cm.'

Fläche 'im Bereich der Asphaltdehnstellen.'

Breite '100 bis 500 cm.'

Fräsasphalt nach Wahl des AN verwerten.
Menge: 250,000 m2
Leistungsbereichkatalog: 113

**01.02.0003 Erschwernis infolge Einbauten Erschwer. fräsen*A.deckschicht Straßenabläufe**
StL-Nr. 231130782103
Erschwernis infolge Einbauten, Schächten und Straßenabläufen. Abgerechnet wird je Stück Einbauteil.
Erschwernis beim Fräsen.
Asphaltdeckschicht.
Straßenabläufe.
Menge: 5,000 St
Leistungsbereichkatalog: 113

**01.02.0004 Erschwernis infolge Einfassungen Erschwer. gesamt*A.deckschicht**
StL-Nr. 231130831199
Erschwernis infolge Einfassungen, Borden und Fahrbahnübergängen. Abgerechnet wird die Länge der Einfassung.
Erschwernis beim Fräsen oder Aufnehmen, Aufsprühen von
Bitumenemulsionen sowie Herstellen von Asphaltschichten.
Asphaltdeckschicht.
Einbauten 'Rinnen, Borde, Fahrbahnübergänge.'
Menge: 50,000 m
Leistungsbereichkatalog: 113

#### Unterabschnitt 01.03 Sanierung Asphaltdehnstellen

**01.03.0001 Aufzug für Fräsarbeiten**
Aufzug für Fräsarbeiten.
Die Position umfasst das Anfahren, das Aufstellen und ggf. Umsetzen im Baubereich sowie das Abbauen und Abfahren.
Die Einheit St wird je Arbeitstag abgerechnet, an dem die Fräse auf der Baustelle mind. 3 Stunden eingesetzt wird.
Menge: 10,000 St

**01.03.0002 Asphaltbefestigung trennen Anbauber. längs*schneiden**
StL-Nr. 231130381109
Asphaltbefestigung geradlinig trennen.
im Anbaubereich längs zur Fahrbahnachse
Trennen durch Schneiden.
Dicke der Asphaltbefestigung '4 bis 24 cm.'
Menge: 600,000 m
Leistungsbereichkatalog: 113

**01.03.0003 Asphaltbefestigung trennen Anbauber. quer*schneiden**
StL-Nr. 231130382109
Asphaltbefestigung geradlinig trennen.
im Anbaubereich quer zur Fahrbahnachse,
Trennen durch Schneiden.
Dicke der Asphaltbefestigung '4 bis 24 cm.'
Menge: 400,000 m
Leistungsbereichkatalog: 113

**01.03.0004 Asphalt fräsen Fräsasph. verw.**
StL-Nr. 2311300590909910
Asphalt fräsen und Fräsgut aufnehmen. Anschlusskante
geradlinig auf Frästiefe herstellen. Der Schnittlinienabstand darf maximal 15 mm betragen.
Asphalt 'Tragschicht AC 22 T S und Deckschicht AC 11 D S.'

Frästiefe '4 bis 24 cm.'

Fläche 'im Bereich der Asphaltdehnstellen.'

Breite '400 bis 600 cm.'

Fräsasphalt nach Wahl des AN verwerten.
Menge: 2000,000 m2
Leistungsbereichkatalog: 113

**01.03.0005 Asphalt fräsen ADS*Asphaltbeton Fräsasph. verw.**
StL-Nr. 2311300512909910
Asphalt fräsen und Fräsgut aufnehmen. Anschlusskante
geradlinig auf Frästiefe herstellen. Der Schnittlinienabstand darf maximal 15 mm betragen.
Asphaltdeckschicht.
Asphaltdeckschicht = Asphaltbeton.
Frästiefe '1 bis 4 cm.'

Fläche 'im Bereich der Asphaltdehnstellen.'

Breite '400 bis 600 cm.'

Fräsasphalt nach Wahl des AN verwerten.
Menge: 500,000 m2
Leistungsbereichkatalog: 113

**01.03.0006 Erschwernis infolge Einbauten Erschwer. gesamt*Asphaltbefestig. Straßenabläufe**
StL-Nr. 231130781503
Erschwernis infolge Einbauten, Schächten und Straßenabläufen. Abgerechnet wird je Stück Einbauteil.
Erschwernis beim Fräsen, Aufnehmen, Aufsprühen von Bi-
tumenemulsionen sowie Herstellen von Asphaltschichten.
Asphaltbefestigung.
Straßenabläufe.
Menge: 10,000 St
Leistungsbereichkatalog: 113

**01.03.0007 Erschwernis infolge Einfassungen Erschwer. gesamt*A.deckschicht**
StL-Nr. 231130831199
Erschwernis infolge Einfassungen, Borden und Fahrbahnübergängen. Abgerechnet wird die Länge der Einfassung.
Erschwernis beim Fräsen oder Aufnehmen, Aufsprühen von
Bitumenemulsionen sowie Herstellen von Asphaltschichten.
Asphaltdeckschicht.
Einbauten 'Rinnen, Borde, Fahrbahnübergänge.'
Menge: 20,000 m
Leistungsbereichkatalog: 113

**01.03.0008 Unterlage reinigen gefr. Asphaltsch.*lose Teile aufn. zus. Flächen*Hochdr.-Sauganl.**
StL-Nr. 231130583112
Unterlage reinigen. Anfallendes Kehrgut nach Wahl des
AN verwerten.
Unterlage = gefräste Asphaltschicht.
Lose Bestandteile von Schadstellen aufnehmen.
Zusammenhängende Teilflächen.
Selbstaufnehmende Kehrmaschine. Letzter Arbeitsgang mit
Wasserhochdruckreinigungsgeräten mit rotierenden Düsen
und Absaugeinrichtung.
Menge: 2500,000 m2
Leistungsbereichkatalog: 113

**01.03.0009 Bitumenemulsion aufsprühen Bk100-Bk3,2*Asphalt gefräst C60BP4-S*Menge 300 g/m2**
StL-Nr. 23113063120139
Bitumenemulsion zur Herstellung des Schichtenverbundes
aufsprühen.
Auf Verkehrsflächen der Belastungsklassen Bk100 bis
Bk3,2.
Unterlage = Asphaltbefestigung, gefräst.
Bindemittel = C60BP4-S.
Bindemittelmenge = 300 g/m2.
Vor Einbau '2. Lage Asphalttragschicht sowie Asphaltdeckschicht.'
Menge: 4500,000 m2
Leistungsbereichkatalog: 113

**01.03.0010 Anschl. a. Fuge m. B-fugenb. herst. Anschl. ADS*Anschluss längs Schichtd. 4 cm*bis 20 m Breite 10 mm**
StL-Nr. 23113917115101
Anschluss als Fuge an bestehende Asphaltschicht oder
Bauteil in der Dicke der Asphaltschicht mit Bitumenfugenband einschließlich zugehörigem und zuvor aufgetragenem Voranstrichmittel herstellen.
Anschluss an Asphaltdeckschicht.
Längsfuge.
Dicke der Asphaltschicht = 4 cm.
Einzellängen bis 20,00 m.
Breite des Bitumenfugenbandes = 10 mm.
Menge: 600,000 m
Leistungsbereichkatalog: 113

**01.03.0011 Anschluss a. Fuge m. Fugenm. herst. Querfuge Fugenmasse N2**
StL-Nr. 2311391229999001
Anschluss als Fuge mit Fugenmasse herstellen.
Querfuge.
In 'Bereichen zwischen Asphaltdeckschicht und Betondecke.'

Fugenspalttiefe '15 bis 30 mm.'

Fugenspaltbreite '10 bis 20 mm.'

Mit heiß verarbeitbarer Fugenmasse Typ N2, einschließlich zugehörigem und zuvor aufgetragenem Voranstrichmittel.
Menge: 400,000 m
Leistungsbereichkatalog: 113

*Hinweis: Hinweis zu allen Positionen des LV-Bereichs 01.02.*
Hinweis zu den nachfolgenden Asphalteinbau-Positionen:
Sämtliche Asphaltschichten sind temperaturabgesenkt herzustellen. Die Temperaturabsenkung kann durch organische, mineralische, oberflächenaktive Zusätze oder durch die Schaumbitumentechnologie erfolgen.
Hierbei sind die Festlegungen für die Temperatur des
Asphaltmischgutes gem. den beiliegenden "Zusätzlichen Technischen Vertragsbedingungen - Ergänzungen und Änderungen" zu berücksichtigen.
Bei den angegebenen Bindemittelpaaren handelt es sich jeweils um ein resultierendes Bindemittel;
die Auswahl des Bindemittels erfolgt durch den Auftragnehmer in Abhängigkeit vom gewählten
Verfahren der Temperaturabsenkung.

**01.03.0012 Asphalttragsch. aus AC 22 T S herst Bk100*zwei Lagen**
StL-Nr. 23113123199010
Asphalttragschicht aus Asphalttragschichtmischgut
AC 22 T S herstellen. Anlieferung des Asphaltmischguts
in thermoisolierten Transportbehältern.
In Verkehrsflächen der Belastungsklasse Bk100.
Einbau 'im Bereich der Asphaltdehnstellen.'

Bindemittel '30/45 //
35/50 VL.'

In zwei Lagen.
Menge: 925,000 t
Leistungsbereichkatalog: 113

**01.03.0013 Asphaltdecksch. aus AC 11 D S herst*Dicke 4 cm**
StL-Nr. 2311331891900000
Asphaltdeckschicht aus Asphaltbeton für Asphaltdeckschichten AC 11 D S herstellen. Anlieferung des
Asphaltmischguts in thermoisolierten
Transportbehältern.
In Verkehrsflächen 'der Belastungsklasse Bk100.'

Einbaudicke = 4 cm.
Bindemittel '25/55-55 A //
PmB 25/45 VL.'
Menge: 2500,000 m2
Leistungsbereichkatalog: 113

**01.03.0014 Abstumpfungsmaßnahme durchführen LFK 1/3*Menge 1 kg/m2 maschinell**
StL-Nr. 231139521011
Abstumpfungsmaßnahme zur Erhöhung der Anfangsgriffigkeit durch gleichmäßiges Aufbringen und Einwalzen von
Abstreukörnung durchführen. Nicht gebundene Abstreukörnung aufnehmen und nach Wahl des AN verwerten.
Abstreukörnung = Lieferkörnung 1/3.
Abstreumenge = 1 kg/m2.
Maschinell abstreuen.
Menge: 2500,000 m2
Leistungsbereichkatalog: 113

#### Unterabschnitt 01.04 Betonplattenersatz in Asphaltbauweise

**01.04.0001 Betondecke schneiden*Dicke ü. 20-25 cm Schlamm absaugen**
StL-Nr. 231140109302
Betondecke schneiden.
In 'voller Tiefe senkrecht in Längsrichtung mit Ankern, in Querrichtung mit Dübeln.'

Dicke der Betondecke über 20 bis 25 cm.
Schneidschlamm absaugen und nach Wahl des AN verwerten.
Menge: 60,000 m
Leistungsbereichkatalog: 114

**01.04.0002 Betondecke aufnehmen Fahrbahnstreifen*Betondecke auf Unterl. HGT*mit Dübeln/Ankern Fugenfüllstoffe*Tiefe ü. 20-25 cm fräsen*Ausb. Verw. zuf.**
StL-Nr. 2311400271321333
Betondecke ausbauen und aufnehmen. Dicke der Betondecke und Betondruckfestigkeit nach Unterlagen des AG.
Fläche = Fahrbahnstreifen.
Befestigung = Betondecke.
Auf Unterlage = hydraulisch gebundene Tragschicht.
Decke ohne Bewehrung, mit Dübeln und Ankern.
Einschließlich vorhandener Fugenfüllstoffe.
Gesamtausbautiefe über 20 bis 25 cm.
Aufnehmen durch Fräsen. Das Aufnehmen nicht fräsbarer
Randbereiche wird nicht gesondert vergütet.
Ausbaustoffe nach Wahl des AN verwerten.
Angaben zu den umweltrelevanten Merkmalen nach Unterlagen des AG.
Menge: 200,000 m2
Leistungsbereichkatalog: 114

**01.04.0003 Erschwernis infolge Einfassungen Erschwer. gesamt*A.deckschicht**
StL-Nr. 231130831199
Erschwernis infolge Einfassungen, Borden und Fahrbahnübergängen. Abgerechnet wird die Länge der Einfassung.
Erschwernis beim Fräsen oder Aufnehmen, Aufsprühen von
Bitumenemulsionen sowie Herstellen von Asphaltschichten.
Asphaltdeckschicht.
Einbauten 'Rinnen, Borde, Fahrbahnübergänge.'
Menge: 30,000 m
Leistungsbereichkatalog: 113

**01.04.0004 Bitumenemulsion aufsprühen Bk100-Bk3,2*Asphalt frisch C60BP4-S*Menge 300 g/m2**
StL-Nr. 23113063110139
Bitumenemulsion zur Herstellung des Schichtenverbundes
aufsprühen.
Auf Verkehrsflächen der Belastungsklassen Bk100 bis
Bk3,2.
Unterlage = Asphaltbefestigung, frisch.
Bindemittel = C60BP4-S.
Bindemittelmenge = 300 g/m2.
Vor Einbau '2. Lage Asphalttragschicht sowie Asphaltdeckschicht.'
Menge: 400,000 m2
Leistungsbereichkatalog: 113

**01.04.0005 Anschl. a. Fuge m. B-fugenb. herst. Anschl. ADS*Anschluss längs Schichtd. 4 cm*bis 20 m Breite 10 mm**
StL-Nr. 23113917115101
Anschluss als Fuge an bestehende Asphaltschicht oder
Bauteil in der Dicke der Asphaltschicht mit Bitumenfugenband einschließlich zugehörigem und zuvor aufgetragenem Voranstrichmittel herstellen.
Anschluss an Asphaltdeckschicht.
Längsfuge.
Dicke der Asphaltschicht = 4 cm.
Einzellängen bis 20,00 m.
Breite des Bitumenfugenbandes = 10 mm.
Menge: 20,000 m
Leistungsbereichkatalog: 113

**01.04.0006 Anschluss a. Fuge m. Fugenm. herst. Querfuge Fugenmasse N2**
StL-Nr. 2311391229999001
Anschluss als Fuge mit Fugenmasse herstellen.
Querfuge.
In 'Bereichen zwischen Asphaltdeckschicht und Betondecke.'

Fugenspalttiefe '15 bis 30 mm.'

Fugenspaltbreite '10 bis 20 mm.'

Mit heiß verarbeitbarer Fugenmasse Typ N2, einschließlich zugehörigem und zuvor aufgetragenem Voranstrichmittel.
Menge: 40,000 m
Leistungsbereichkatalog: 113

**01.04.0007 Randabdichtung herstellen Flankenfl. rein.*Randmasse ein Arbeitsgang*über 22-30 cm**
StL-Nr. 231139221317
Flankenfläche des hochliegenden Randes der Asphaltschichten abdichten.
Reinigen der Flankenfläche mit Hochdruckreiniger.
Abdichtung mit heiß zu verarbeitender bitumenhaltiger Masse zur Randabdichtung.
Herstellung für alle Schichten in einem Arbeitsgang.
Dicke der abzudichtenden Asphaltbefestigung über 22 bis
30 cm.
Menge: 20,000 m
Leistungsbereichkatalog: 113

**01.04.0008 Unterlage profilieren STS*EV2 min. 120 MPa Unebenh. max.2 cm**
StL-Nr. 231140402101
Ungebundene Unterlage profilieren und verdichten. Ab-
weichung von der Sollhöhe +2/-2 cm. Baustoffgemisch,
soweit möglich, innerhalb der Baustelle ausgleichen.
Lieferung von Baustoffen wird gesondert vergütet.
Unterlage = Schottertragschicht.
Verformungsmodul der Unterlage mindestens 120 MPa.
Unebenheit innerhalb einer 4,00 m langen Messstrecke
höchstens 2 cm in Längs- und Querrichtung.
Menge: 10,000 m2
Leistungsbereichkatalog: 114

**01.04.0009 Hydr.gebund.Tragschicht herstellen Unterl.f.Asphalt.*Dicke 15 cm Nassnachbeh.**
StL-Nr. 2311413010001001
Hydraulisch gebundene Tragschicht herstellen.
Als Unterlage für Asphaltschicht.
Einbaudicke = 15 cm.
Nassnachbehandlung.
Menge: 10,000 m2
Leistungsbereichkatalog: 114

*Hinweis: Hinweis zu allen Positionen des LV-Bereichs 01.02.*
Hinweis zu den nachfolgenden Asphalteinbau-Positionen:
Sämtliche Asphaltschichten sind temperaturabgesenkt herzustellen. Die Temperaturabsenkung kann durch organische, mineralische, oberflächenaktive Zusätze oder durch die Schaumbitumentechnologie erfolgen.
Hierbei sind die Festlegungen für die Temperatur des
Asphaltmischgutes gem. den beiliegenden "Zusätzlichen Technischen Vertragsbedingungen - Ergänzungen und Änderungen" zu berücksichtigen.
Bei den angegebenen Bindemittelpaaren handelt es sich jeweils um ein resultierendes Bindemittel;
die Auswahl des Bindemittels erfolgt durch den Auftragnehmer in Abhängigkeit vom gewählten
Verfahren der Temperaturabsenkung.

**01.04.0010 Asphalttragsch. aus AC 32 T S herst Bk100*zwei Lagen**
StL-Nr. 23113113199010
Asphalttragschicht aus Asphalttragschichtmischgut
AC 32 T S herstellen. Anlieferung des Asphaltmischguts
in thermoisolierten Transportbehältern.
In Verkehrsflächen der Belastungsklasse Bk100.
Einbau 'auf vorhandener HGT.'

Bindemittel '[30/45 //
35/50 VL.'

In zwei Lagen.
Menge: 86,000 t
Leistungsbereichkatalog: 113

**01.04.0011 Asphaltdecksch. aus AC 11 D S herst*Dicke 4 cm**
StL-Nr. 2311331891900000
Asphaltdeckschicht aus Asphaltbeton für Asphaltdeckschichten AC 11 D S herstellen. Anlieferung des
Asphaltmischguts in thermoisolierten
Transportbehältern.
In Verkehrsflächen 'der Belastungsklasse Bk100.'

Einbaudicke = 4 cm.
Bindemittel '[25/55-55 A //
PmB 25/45 VL.'
Menge: 200,000 m2
Leistungsbereichkatalog: 113

**01.04.0012 Abstumpfungsmaßnahme durchführen LFK 1/3*Menge 1 kg/m2 maschinell**
StL-Nr. 231139521011
Abstumpfungsmaßnahme zur Erhöhung der Anfangsgriffigkeit durch gleichmäßiges Aufbringen und Einwalzen von
Abstreukörnung durchführen. Nicht gebundene Abstreukörnung aufnehmen und nach Wahl des AN verwerten.
Abstreukörnung = Lieferkörnung 1/3.
Abstreumenge = 1 kg/m2.
Maschinell abstreuen.
Menge: 200,000 m2
Leistungsbereichkatalog: 113

*Hinweis: Hinweis zu nachfolgender Positon "Verkehrsfläche kehren"*
Hinweis zu nachfolgender Positon "Verkehrsfläche kehren".
Die Position "Verkehrsfläche kehren" gilt für alle Bereiche des Abschnitts 01.

**01.04.0013 Verkehrsfläche kehren Walzasphalt**
StL-Nr. 2311397729
Verkehrsfläche mit einer selbstaufnehmenden Kehrmaschine nach Verkehrsfreigabe unverzüglich nach Aufforderung
durch den AG kehren. Kehrgut aufnehmen und nach Wahl
des AN verwerten.
Verkehrsfläche = Fahrbahndeckschicht aus Walzasphalt.
Verkehrssicherungsmaßnahmen 'im Zuge der Sanierungsmaßnahmen.'
Menge: 295,000 m2
Leistungsbereichkatalog: 113

*Hinweis: Hinweis zu nachfolgenden Zulagepositionen*
Hinweis zu nachfolgenden Zulagepositionen.
Mehrere Einzelflächen, die unmittelbar aneinanderstoßen, werden als eine Fläche aufgemessen und als ein Stück abgerechnet. Dies gilt auch, wenn diese nicht innerhalb einer Tages- bzw. Nachtleistung abgearbeitet werden.

**01.04.0014 Zulage Kleinflächen bis 20 m²**
Zulage Kleinflächen bis 20 m².
Zulage zu Pos. 01.02.0001 bis 01.04.0014 für kleinflächige Reparaturstellen.
In dieser Position sind alle Erschwernisse und Mehrkosten(Handeinbau, Mindermengen, Einsatz von Kleingeräten, etc.) abgegolten.
Die Zulage wird ungeachtet der erforderlichen, unterschiedlichen Leistungen, je Reparaturstelle nur einmal vergütet.
Für Flächen bis 20 m².
Menge: 1,000 St

**01.04.0015 Zulage Kleinflächen über 20 bis 50 m²**
Zulage zu Pos. 01.02.0001 bis 01.04.0014 für kleinflächige Reparaturstellen.
In dieser Position sind alle Erschwernisse und Mehrkosten(Handeinbau, Mindermengen, Einsatz von Kleingeräten, etc.) abgegolten.
Die Zulage wird ungeachtet der erforderlichen, unterschiedlichen Leistungen, je Reparaturstelle nur einmal vergütet.
Für Flächen über 20 bis 50 m².
Menge: 3,000 St

**01.04.0016 Zulage Kleinflächen über 50 bis 100 m²**
Zulage Kleinflächen über 50 bis 100 m².
Zulage zu Pos. 01.02.0001 bis 01.04.0014 für kleinflächige Reparaturstellen.
In dieser Position sind alle Erschwernisse und Mehrkosten(Handeinbau, Mindermengen, Einsatz von Kleingeräten, etc.) abgegolten.
Die Zulage wird ungeachtet der erforderlichen, unterschiedlichen Leistungen, je Reparaturstelle nur einmal vergütet.
Für Flächen über 50 bis 100 m².
Menge: 3,000 St

### Abschnitt 02 AM Pankofen

#### Unterabschnitt 02.01 Baustelleneinrichtung, Verkehrssicherung, Beleuchtung

**02.01.0001 Baustelle einrichten u. räumen**
Geräte, Werkzeuge und sonstige Betriebsmittel, die zur
vertragsgemäßen Ausführung der Bauleistungen erforderlich sind, auf die Baustelle bringen, bereitstellen und
soweit der Geräteeinsatz nicht gesondert vergütet
wird - betriebsfertig aufstellen einschl. der dafür
notwendigen Arbeiten. Die erforderlichen festen Anlagen
herstellen. Baubüros, Unterkünfte, Werkstätten, Lagerschuppen und dgl., soweit erforderlich, antransportieren, aufbauen und einrichten. Strom-, Wasser-, Fernsprechanschluss sowie Entsorgungseinrichtungen und dgl.
für die Baustelle, soweit erforderlich, herstellen. Bei
Bedarf Lagerplätze, sonstige Platzbefestigungen und
Wege im Baustellenbereich anlegen. Oberbodenarbeiten
einschl. Beseitigen von Aufwuchs für die Baustelleneinrichtung, soweit erforderlich, ausführen. Flächen beschaffen, sofern die vom AG zur Verfügung gestellten
nicht ausreichen. Kosten für Vorhalten, Unterhalten und
Betreiben der Geräte, Anlagen und Einrichtungen
einschl. Mieten, Pacht, Gebühren und dgl. werden nicht
mit dieser Position, sondern mit den Einheitspreisen
der betreffenden Teilleistungen vergütet. Baustelle von allen Geräten, Anlagen, Einrichtungen und dgl. räumen. Benutzte Flächen und Wege entsprechend dem ursprüng-lichen Zustand herrichten.
Soweit nicht für bestimmte Leistungen für das Einrichten sowie das Räumen der Baustelle gesonderte Positionen im Leistungsverzeichnis enthalten sind, gilt diese Position für alle Leistungen dieses Abschnittes des Leistungsverzeichnisses.
Zufahrt zur Baustelle vorhanden.
Menge: 32,000 St

**02.01.0002 Zulage zu Baustelleneinrichtung**
Zulage zu Baustelleneinrichtung.
In diese Zulage sind alle erforderlichen, zusätzlichen Aufwendungen für Nachtarbeit, Beleuchtung, Verringerung des Leistungsansatzes, verkürzter Ausführungszeitraum sowie das Bereithalten und zusätzlicher An- und Abtransport von Arbeitsgeräten einzurechnen.
Menge: 1,000 St

**02.01.0003 Verk.sich. kürzerer Dauer durchf.*VZ-Plan des AG*bei Dunkelheit Anordnung n. Unt.*gebührenfrei**
StL-Nr. 2110513591999211
Verkehrssicherung an Arbeitsstellen von kürzerer Dauer
betriebsfertig aufbauen, vorhalten, warten, instand
setzen, betreiben und abbauen. Vorübergehende Verkehrssicherungsmaßnahmen durchführen.
Nach RSA, Regelplan 'DIV/1l oder Musterplan DIV/4.'

Nach Verkehrszeichenplan des AG.
Für 'stationäre Arbeitsstelle,
fahrbare Absperrtafel mit satellitengestütztem Ortungsgerät und Übertragungseinheit (GSM) entsprechend den "Anforderungen an die GPS-Ortung von fahrbaren Absperrtafeln".'

Länge des Arbeitsbereiches '4.000 m.'

Gesamtdauer der Verkehrsführung 'über 6 h bis 10 h.'

Bei Dunkelheit.
Verkehrsrechtliche Anordnung nach Unterlagen des AG
einholen und zugehörige Unterlagen erstellen. Erforderliche Ortsbesichtigungen zur Erstellung der Planunterlagen für die verkehrsrechtliche Anordnung durchführen.
Gebührenfrei.
Menge: 15,000 St
Leistungsbereichkatalog: 105

**02.01.0004 Verk.sich. kürzerer Dauer durchf.*VZ-Plan des AG*bei Dunkelheit Anordnung n. Unt.*gebührenfrei**
StL-Nr. 2110513591999211
Verkehrssicherung an Arbeitsstellen von kürzerer Dauer
betriebsfertig aufbauen, vorhalten, warten, instand
setzen, betreiben und abbauen. Vorübergehende Verkehrssicherungsmaßnahmen durchführen.
Nach RSA, Regelplan 'DIV/1r.'

Nach Verkehrszeichenplan des AG.
Für 'stationäre Arbeitsstelle,
fahrbare Absperrtafel mit satellitengestütztem Ortungsgerät und Übertragungseinheit (GSM) entsprechend den "Anforderungen an die GPS-Ortung von fahrbaren Absperrtafeln".'

Länge des Arbeitsbereiches '4.000 m.'

Gesamtdauer der Verkehrsführung 'über 6 h bis 10 h.'

Bei Dunkelheit.
Verkehrsrechtliche Anordnung nach Unterlagen des AG
einholen und zugehörige Unterlagen erstellen. Erforderliche Ortsbesichtigungen zur Erstellung der Planunterlagen für die verkehrsrechtliche Anordnung durchführen.
Gebührenfrei.
Menge: 15,000 St
Leistungsbereichkatalog: 105

**02.01.0005 Verk.sich. kürzerer Dauer durchf.*VZ-Plan des AG*bei Dunkelheit Anordnung n. Unt.*gebührenfrei**
StL-Nr. 2110513591999211
Verkehrssicherung an Arbeitsstellen von kürzerer Dauer
betriebsfertig aufbauen, vorhalten, warten, instand
setzen, betreiben und abbauen. Vorübergehende Verkehrssicherungsmaßnahmen durchführen.
Nach RSA, Regelplan 'Musterplan D5; modifiziert verkürzte Ausfahrt.'

Nach Verkehrszeichenplan des AG.
Für 'stationäre Arbeitsstelle,
fahrbare Absperrtafel mit satellitengestütztem Ortungsgerät und Übertragungseinheit (GSM) entsprechend den "Anforderungen an die GPS-Ortung von fahrbaren Absperrtafeln".'

Länge des Arbeitsbereiches '2.000 m.'

Gesamtdauer der Verkehrsführung 'über 6 h bis 10 h.'

Bei Dunkelheit.
Verkehrsrechtliche Anordnung nach Unterlagen des AG
einholen und zugehörige Unterlagen erstellen. Erforderliche Ortsbesichtigungen zur Erstellung der Planunterlagen für die verkehrsrechtliche Anordnung durchführen.
Gebührenfrei.
Menge: 1,000 St
Leistungsbereichkatalog: 105

**02.01.0006 Verk.sich. kürzerer Dauer durchf.*VZ-Plan des AG*bei Dunkelheit Anordnung n. Unt.*gebührenfrei**
StL-Nr. 2110513591999211
Verkehrssicherung an Arbeitsstellen von kürzerer Dauer
betriebsfertig aufbauen, vorhalten, warten, instand
setzen, betreiben und abbauen. Vorübergehende Verkehrssicherungsmaßnahmen durchführen.
Nach RSA, Regelplan 'Musterplan DIV/1r; modifiziert verkürzte Einfahrt.'

Nach Verkehrszeichenplan des AG.
Für 'stationäre Arbeitsstelle,
fahrbare Absperrtafel mit satellitengestütztem Ortungsgerät und Übertragungseinheit (GSM) entsprechend den "Anforderungen an die GPS-Ortung von fahrbaren Absperrtafeln".'

Länge des Arbeitsbereiches '2.000 m.'

Gesamtdauer der Verkehrsführung 'über 6 h bis 10 h.'

Bei Dunkelheit.
Verkehrsrechtliche Anordnung nach Unterlagen des AG
einholen und zugehörige Unterlagen erstellen. Erforderliche Ortsbesichtigungen zur Erstellung der Planunterlagen für die verkehrsrechtliche Anordnung durchführen.
Gebührenfrei.
Menge: 1,000 St
Leistungsbereichkatalog: 105

**02.01.0007 Zusätzliche LED-Vorwarntafel**
Uusätzliche LED-Vorwarntafel für stationäre Arbeitsstellen von kürzerer Dauer herstellen, vprhalten, warten, betreiben und abbauen. Für zusätzliche Information nach Anhabe des AG (z.B. bei Sperrung von Anschlussstellen). Das Material bleibt Eigentum des AN. Verkehrssicherung tags und nachts für eine Dauer von über 10h.
Menge: 6,000 St

**02.01.0008 Kontrolle d. Verkehrss. an Arb.st. zweimal täglich*schrift.Dokument**
StL-Nr. 2110590531
Kontrolle der Verkehrssicherung an Arbeitsstellen
einschließlich temporärer Verkehrsschilder,
vorübergehender Markierungen, transportabler Lichtsignalanlagen, baulicher Leitelemente und transportabler
Schutzeinrichtungen gemäß ZTV-SA durchführen. Die Kontrolle ist unmittelbar nach deren Durchführung zu erfassen und zu dokumentieren. Arbeits- und Hilfsmittel
sind vom AN zu stellen und dem AG jederzeit zugänglich
zu machen. Die Kontrolle der Umleitungsstrecke wird gesondert vergütet.
Kontrolle zweimal täglich.
Schriftliche Dokumentation der Kontrolle nach Unterlagen des AG.
Menge: 32,000 d
Leistungsbereichkatalog: 105

**02.01.0009 Baustellenbeleuchtung**
Baustellenbeleuchtung für die gesamten Deckensanierungen
im Bereich der Autobahn und der Anschlussstellen gemäß
Baubeschreibung Ziff. 3.4, je Arbeitsstelle einrichten, vorhalten,betreiben und wieder abbauen.
Dies gilt für Beleuchtungskörper (Powermoon oder LED)oder für separat aufgestellte Beleuchtungseinheiten mit
Stromgenerator sowie für Beleuchtungskörper auf den einzelnen Baumaschinen (Großgeräten) ohne die eingebauten Schweinwerfer.
Als Baumaschine wird bezeichnet:
- Asphaltfertiger, max. 2 zuätzliche Beleuchtungskörper
- Walze, max. 1 zusätzlicher Beleuchtungskörper
- Rampenspritzgerät, max. 1 zusätzlicher Beleuchtungsk.
- HDW Kehrmaschine, max. 1 zusätzlicher Beleuchtungsk.
Eingebaute Fahrzeuglampen (Scheinwerfer) können nicht
verrechnet werden.
Die Einheit d wird wird nach Kalendertag bzw. je Nacht abgerechnet, in der mehr als 3 h gearbeitet wird.
Menge: 32,000 d

#### Unterabschnitt 02.02 Feinfräsarbeiten an Asphaltdehnstellen

**02.02.0001 Aufzug für Fräsarbeiten**
Aufzug für Fräsarbeiten.
Die Position umfasst das Anfahren, das Aufstellen und ggf. Umsetzen im Baubereich sowie das Abbauen und Abfahren.
Die Einheit St wird je Arbeitstag abgerechnet, an dem die Fräse auf der Baustelle mind. 3 Stunden eingesetzt wird.
Menge: 2,000 St

**02.02.0002 Asphalt feinfräsen ADS*Asphaltbeton Fräsasph. verw.**
StL-Nr. 2311300812909910
Asphalt feinfräsen und Fräsgut aufnehmen.
Asphaltdeckschicht.
Asphaltdeckschicht = Asphaltbeton.
Frästiefe 'bis 4 cm.'

Fläche 'im Bereich der Asphaltdehnstellen.'

Breite '100 bis 500 cm.'

Fräsasphalt nach Wahl des AN verwerten.
Menge: 550,000 m2
Leistungsbereichkatalog: 113

**02.02.0003 Erschwernis infolge Einbauten Erschwer. fräsen*A.deckschicht Straßenabläufe**
StL-Nr. 231130782103
Erschwernis infolge Einbauten, Schächten und Straßenabläufen. Abgerechnet wird je Stück Einbauteil.
Erschwernis beim Fräsen.
Asphaltdeckschicht.
Straßenabläufe.
Menge: 20,000 St
Leistungsbereichkatalog: 113

**02.02.0004 Erschwernis infolge Einfassungen Erschwer. gesamt*A.deckschicht**
StL-Nr. 231130831199
Erschwernis infolge Einfassungen, Borden und Fahrbahnübergängen. Abgerechnet wird die Länge der Einfassung.
Erschwernis beim Fräsen oder Aufnehmen, Aufsprühen von
Bitumenemulsionen sowie Herstellen von Asphaltschichten.
Asphaltdeckschicht.
Einbauten 'Rinnen, Borde, Fahrbahnübergänge.'
Menge: 50,000 m
Leistungsbereichkatalog: 113

#### Unterabschnitt 02.03 Sanierung Asphaltdehnstellen

**02.03.0001 Aufzug für Fräsarbeiten**
Aufzug für Fräsarbeiten.
Die Position umfasst das Anfahren, das Aufstellen und ggf. Umsetzen im Baubereich sowie das Abbauen und Abfahren.
Die Einheit St wird je Arbeitstag abgerechnet, an dem die Fräse auf der Baustelle mind. 3 Stunden eingesetzt wird.
Menge: 10,000 St

**02.03.0002 Asphaltbefestigung trennen Anbauber. längs*schneiden**
StL-Nr. 231130381109
Asphaltbefestigung geradlinig trennen.
im Anbaubereich längs zur Fahrbahnachse
Trennen durch Schneiden.
Dicke der Asphaltbefestigung '4 bis 24 cm.'
Menge: 600,000 m
Leistungsbereichkatalog: 113

**02.03.0003 Asphaltbefestigung trennen Anbauber. quer*schneiden**
StL-Nr. 231130382109
Asphaltbefestigung geradlinig trennen.
im Anbaubereich quer zur Fahrbahnachse,
Trennen durch Schneiden.
Dicke der Asphaltbefestigung '4 bis 24 cm.'
Menge: 400,000 m
Leistungsbereichkatalog: 113

**02.03.0004 Asphalt fräsen Fräsasph. verw.**
StL-Nr. 2311300590909910
Asphalt fräsen und Fräsgut aufnehmen. Anschlusskante
geradlinig auf Frästiefe herstellen. Der Schnittlinienabstand darf maximal 15 mm betragen.
Asphalt 'Tragschicht AC 22 T S und Deckschicht AC 11 D S.'

Frästiefe '4 bis 24 cm.'

Fläche 'im Bereich der Asphaltdehnstellen.'

Breite '400 bis 600 cm.'

Fräsasphalt nach Wahl des AN verwerten.
Menge: 2000,000 m2
Leistungsbereichkatalog: 113

**02.03.0005 Asphalt fräsen ADS*Asphaltbeton Fräsasph. verw.**
StL-Nr. 2311300512909910
Asphalt fräsen und Fräsgut aufnehmen. Anschlusskante
geradlinig auf Frästiefe herstellen. Der Schnittlinienabstand darf maximal 15 mm betragen.
Asphaltdeckschicht.
Asphaltdeckschicht = Asphaltbeton.
Frästiefe '1 bis 4 cm.'

Fläche 'im Bereich der Asphaltdehnstellen.'

Breite '400 bis 600 cm.'

Fräsasphalt nach Wahl des AN verwerten.
Menge: 500,000 m2
Leistungsbereichkatalog: 113

**02.03.0006 Erschwernis infolge Einbauten Erschwer. gesamt*Asphaltbefestig. Straßenabläufe**
StL-Nr. 231130781503
Erschwernis infolge Einbauten, Schächten und Straßenabläufen. Abgerechnet wird je Stück Einbauteil.
Erschwernis beim Fräsen, Aufnehmen, Aufsprühen von Bi-
tumenemulsionen sowie Herstellen von Asphaltschichten.
Asphaltbefestigung.
Straßenabläufe.
Menge: 10,000 St
Leistungsbereichkatalog: 113

**02.03.0007 Erschwernis infolge Einfassungen Erschwer. gesamt*A.deckschicht**
StL-Nr. 231130831199
Erschwernis infolge Einfassungen, Borden und Fahrbahnübergängen. Abgerechnet wird die Länge der Einfassung.
Erschwernis beim Fräsen oder Aufnehmen, Aufsprühen von
Bitumenemulsionen sowie Herstellen von Asphaltschichten.
Asphaltdeckschicht.
Einbauten 'Rinnen, Borde, Fahrbahnübergänge.'
Menge: 20,000 m
Leistungsbereichkatalog: 113

**02.03.0008 Unterlage reinigen gefr. Asphaltsch.*lose Teile aufn. zus. Flächen*Hochdr.-Sauganl.**
StL-Nr. 231130583112
Unterlage reinigen. Anfallendes Kehrgut nach Wahl des
AN verwerten.
Unterlage = gefräste Asphaltschicht.
Lose Bestandteile von Schadstellen aufnehmen.
Zusammenhängende Teilflächen.
Selbstaufnehmende Kehrmaschine. Letzter Arbeitsgang mit
Wasserhochdruckreinigungsgeräten mit rotierenden Düsen
und Absaugeinrichtung.
Menge: 2500,000 m2
Leistungsbereichkatalog: 113

**02.03.0009 Bitumenemulsion aufsprühen Bk100-Bk3,2*Asphalt gefräst C60BP4-S*Menge 300 g/m2**
StL-Nr. 23113063120139
Bitumenemulsion zur Herstellung des Schichtenverbundes
aufsprühen.
Auf Verkehrsflächen der Belastungsklassen Bk100 bis
Bk3,2.
Unterlage = Asphaltbefestigung, gefräst.
Bindemittel = C60BP4-S.
Bindemittelmenge = 300 g/m2.
Vor Einbau '2. Lage Asphalttragschicht sowie Asphaltdeckschicht.'
Menge: 4500,000 m2
Leistungsbereichkatalog: 113

**02.03.0010 Anschl. a. Fuge m. B-fugenb. herst. Anschl. ADS*Anschluss längs Schichtd. 4 cm*bis 20 m Breite 10 mm**
StL-Nr. 23113917115101
Anschluss als Fuge an bestehende Asphaltschicht oder
Bauteil in der Dicke der Asphaltschicht mit Bitumenfugenband einschließlich zugehörigem und zuvor aufgetragenem Voranstrichmittel herstellen.
Anschluss an Asphaltdeckschicht.
Längsfuge.
Dicke der Asphaltschicht = 4 cm.
Einzellängen bis 20,00 m.
Breite des Bitumenfugenbandes = 10 mm.
Menge: 600,000 m
Leistungsbereichkatalog: 113

**02.03.0011 Anschluss a. Fuge m. Fugenm. herst. Querfuge Fugenmasse N2**
StL-Nr. 2311391229999001
Anschluss als Fuge mit Fugenmasse herstellen.
Querfuge.
In 'Bereichen zwischen Asphaltdeckschicht und Betondecke.'

Fugenspalttiefe '15 bis 30 mm.'

Fugenspaltbreite '10 bis 20 mm.'

Mit heiß verarbeitbarer Fugenmasse Typ N2, einschließlich zugehörigem und zuvor aufgetragenem Voranstrichmittel.
Menge: 400,000 m
Leistungsbereichkatalog: 113

*Hinweis: Hinweis zu allen Positionen des LV-Bereichs 01.02.*
Hinweis zu den nachfolgenden Asphalteinbau-Positionen:
Sämtliche Asphaltschichten sind temperaturabgesenkt herzustellen. Die Temperaturabsenkung kann durch organische, mineralische, oberflächenaktive Zusätze oder durch die Schaumbitumentechnologie erfolgen.
Hierbei sind die Festlegungen für die Temperatur des
Asphaltmischgutes gem. den beiliegenden "Zusätzlichen Technischen Vertragsbedingungen - Ergänzungen und Änderungen" zu berücksichtigen.
Bei den angegebenen Bindemittelpaaren handelt es sich jeweils um ein resultierendes Bindemittel;
die Auswahl des Bindemittels erfolgt durch den Auftragnehmer in Abhängigkeit vom gewählten
Verfahren der Temperaturabsenkung.

**02.03.0012 Asphalttragsch. aus AC 22 T S herst Bk100*zwei Lagen**
StL-Nr. 23113123199010
Asphalttragschicht aus Asphalttragschichtmischgut
AC 22 T S herstellen. Anlieferung des Asphaltmischguts
in thermoisolierten Transportbehältern.
In Verkehrsflächen der Belastungsklasse Bk100.
Einbau 'im Bereich der Asphaltdehnstellen.'

Bindemittel '30/45 //
35/50 VL.'

In zwei Lagen.
Menge: 925,000 t
Leistungsbereichkatalog: 113

**02.03.0013 Asphaltdecksch. aus AC 11 D S herst*Dicke 4 cm**
StL-Nr. 2311331891900000
Asphaltdeckschicht aus Asphaltbeton für Asphaltdeckschichten AC 11 D S herstellen. Anlieferung des
Asphaltmischguts in thermoisolierten
Transportbehältern.
In Verkehrsflächen 'der Belastungsklasse Bk100.'

Einbaudicke = 4 cm.
Bindemittel '25/55-55 A //
PmB 25/45 VL.'
Menge: 2500,000 m2
Leistungsbereichkatalog: 113

**02.03.0014 Abstumpfungsmaßnahme durchführen LFK 1/3*Menge 1 kg/m2 maschinell**
StL-Nr. 231139521011
Abstumpfungsmaßnahme zur Erhöhung der Anfangsgriffigkeit durch gleichmäßiges Aufbringen und Einwalzen von
Abstreukörnung durchführen. Nicht gebundene Abstreukörnung aufnehmen und nach Wahl des AN verwerten.
Abstreukörnung = Lieferkörnung 1/3.
Abstreumenge = 1 kg/m2.
Maschinell abstreuen.
Menge: 2500,000 m2
Leistungsbereichkatalog: 113

#### Unterabschnitt 02.04 Betonplattenersatz in Asphaltbauweise

**02.04.0001 Betondecke schneiden*Dicke ü. 20-25 cm Schlamm absaugen**
StL-Nr. 231140109302
Betondecke schneiden.
In 'voller Tiefe senkrecht in Längsrichtung mit Ankern, in Querrichtung mit Dübeln.'

Dicke der Betondecke über 20 bis 25 cm.
Schneidschlamm absaugen und nach Wahl des AN verwerten.
Menge: 5000,000 m
Leistungsbereichkatalog: 114

**02.04.0002 Betondecke aufnehmen Fahrbahnstreifen*Betondecke auf Unterl. HGT*mit Dübeln/Ankern Fugenfüllstoffe*Tiefe ü. 20-25 cm fräsen*Ausb. Verw. zuf.**
StL-Nr. 2311400271321333
Betondecke ausbauen und aufnehmen. Dicke der Betondecke und Betondruckfestigkeit nach Unterlagen des AG.
Fläche = Fahrbahnstreifen.
Befestigung = Betondecke.
Auf Unterlage = hydraulisch gebundene Tragschicht.
Decke ohne Bewehrung, mit Dübeln und Ankern.
Einschließlich vorhandener Fugenfüllstoffe.
Gesamtausbautiefe über 20 bis 25 cm.
Aufnehmen durch Fräsen. Das Aufnehmen nicht fräsbarer
Randbereiche wird nicht gesondert vergütet.
Ausbaustoffe nach Wahl des AN verwerten.
Angaben zu den umweltrelevanten Merkmalen nach Unterlagen des AG.
Menge: 17000,000 m2
Leistungsbereichkatalog: 114

**02.04.0003 Betondecke aufnehmen auf Bauwerk*Betondecke*m.dopp.Bewehrung Fugenfüllstoffe*Tiefe ü. 15-20 cm herausheben*Ausb. Verw. zuf.**
StL-Nr. 2311400251941223
Betondecke ausbauen und aufnehmen. Dicke der Betondecke und Betondruckfestigkeit nach Unterlagen des AG.
Fläche = auf Bauwerk.
Befestigung = Betondecke.
Unterlage 'Schutzschicht auf Bauwerk.'

Decke mit doppelter Bewehrung, Dübeln und Ankern.
Einschließlich vorhandener Fugenfüllstoffe.
Gesamtausbautiefe über 15 bis 20 cm.
Aufnehmen durch Herausheben.
Ausbaustoffe nach Wahl des AN verwerten.
Angaben zu den umweltrelevanten Merkmalen nach Unterlagen des AG.
Menge: 200,000 m2
Leistungsbereichkatalog: 114

**02.04.0004 Asphalt fräsen Fahrstreifen Fräsasph. verw.**
StL-Nr. 2311300590902910
Asphalt fräsen und Fräsgut aufnehmen. Anschlusskante
geradlinig auf Frästiefe herstellen. Der Schnittlinienabstand darf maximal 15 mm betragen.
Asphalt 'Tragschicht AC 32 T S und Deckschicht AC 11 D S.'

Frästiefe 'über 4 bis 24 cm.'

Fläche = Fahrstreifen.
Breite '100 bis 500 cm.'

Fräsasphalt nach Wahl des AN verwerten.
Menge: 500,000 m2
Leistungsbereichkatalog: 113

**02.04.0005 Asphalt fräsen ADS*Asphaltbeton*Tiefe ü.2,5-4,5cm Bauwerk mit Kappe*Fahrstreifen*Fräsasph. verw.**
StL-Nr. 2311300512322910
Asphalt fräsen und Fräsgut aufnehmen. Anschlusskante
geradlinig auf Frästiefe herstellen. Der Schnittlinienabstand darf maximal 15 mm betragen.
Asphaltdeckschicht.
Asphaltdeckschicht = Asphaltbeton.
Frästiefe über 2,5 bis 4,5 cm.
Auf Bauwerk mit Erschwernissen infolge Arbeiten bis an
Kappen oder Fugen.
Fläche = Fahrstreifen.
Breite '100 bis 500 cm.'

Fräsasphalt nach Wahl des AN verwerten.
Menge: 100,000 m2
Leistungsbereichkatalog: 113

**02.04.0006 Erschwernis infolge Einbauten Erschwer. fräsen*A.deckschicht Straßenabläufe**
StL-Nr. 231130782103
Erschwernis infolge Einbauten, Schächten und Straßenabläufen. Abgerechnet wird je Stück Einbauteil.
Erschwernis beim Fräsen.
Asphaltdeckschicht.
Straßenabläufe.
Menge: 20,000 St
Leistungsbereichkatalog: 113

**02.04.0007 Erschwernis infolge Einfassungen Erschwer. gesamt*A.deckschicht**
StL-Nr. 231130831199
Erschwernis infolge Einfassungen, Borden und Fahrbahnübergängen. Abgerechnet wird die Länge der Einfassung.
Erschwernis beim Fräsen oder Aufnehmen, Aufsprühen von
Bitumenemulsionen sowie Herstellen von Asphaltschichten.
Asphaltdeckschicht.
Einbauten 'Rinnen, Borde, Fahrbahnübergänge.'
Menge: 200,000 m
Leistungsbereichkatalog: 113

**02.04.0008 Erschwernis infolge Einfassungen Erschwer. gesamt*A.deckschicht**
StL-Nr. 231130831199
Erschwernis infolge Einfassungen, Borden und Fahrbahnübergängen. Abgerechnet wird die Länge der Einfassung.
Erschwernis beim Fräsen oder Aufnehmen, Aufsprühen von
Bitumenemulsionen sowie Herstellen von Asphaltschichten.
Asphaltdeckschicht.
Einbauten 'Übergangskonstruktionen an Bauwerken.'
Menge: 50,000 m
Leistungsbereichkatalog: 113

**02.04.0009 Unterlage reinigen gefr. Asphaltsch.*lose Teile aufn. zus. Flächen*Hochdr.-Sauganl.**
StL-Nr. 231130583112
Unterlage reinigen. Anfallendes Kehrgut nach Wahl des
AN verwerten.
Unterlage = gefräste Asphaltschicht.
Lose Bestandteile von Schadstellen aufnehmen.
Zusammenhängende Teilflächen.
Selbstaufnehmende Kehrmaschine. Letzter Arbeitsgang mit
Wasserhochdruckreinigungsgeräten mit rotierenden Düsen
und Absaugeinrichtung.
Menge: 17200,000 m2
Leistungsbereichkatalog: 113

**02.04.0010 Bitumenemulsion aufsprühen Bk100-Bk3,2*Asphalt frisch C60BP4-S*Menge 300 g/m2**
StL-Nr. 23113063110139
Bitumenemulsion zur Herstellung des Schichtenverbundes
aufsprühen.
Auf Verkehrsflächen der Belastungsklassen Bk100 bis
Bk3,2.
Unterlage = Asphaltbefestigung, frisch.
Bindemittel = C60BP4-S.
Bindemittelmenge = 300 g/m2.
Vor Einbau '2. Lage Asphalttragschicht sowie Asphaltdeckschicht.'
Menge: 35500,000 m2
Leistungsbereichkatalog: 113

**02.04.0011 Anschl. a. Fuge m. B-fugenb. herst. Anschl. ADS*Anschluss längs Schichtd. 4 cm*bis 20 m Breite 10 mm**
StL-Nr. 23113917115101
Anschluss als Fuge an bestehende Asphaltschicht oder
Bauteil in der Dicke der Asphaltschicht mit Bitumenfugenband einschließlich zugehörigem und zuvor aufgetragenem Voranstrichmittel herstellen.
Anschluss an Asphaltdeckschicht.
Längsfuge.
Dicke der Asphaltschicht = 4 cm.
Einzellängen bis 20,00 m.
Breite des Bitumenfugenbandes = 10 mm.
Menge: 2200,000 m
Leistungsbereichkatalog: 113

**02.04.0012 Anschl. a. Fuge m. B-fugenb. herst. Anschl. ADS*Anschluss längs Schichtd. 4 cm*über 20-100 m Breite 10 mm**
StL-Nr. 23113917115201
Anschluss als Fuge an bestehende Asphaltschicht oder
Bauteil in der Dicke der Asphaltschicht mit Bitumenfugenband einschließlich zugehörigem und zuvor aufgetragenem Voranstrichmittel herstellen.
Anschluss an Asphaltdeckschicht.
Längsfuge.
Dicke der Asphaltschicht = 4 cm.
Einzellängen über 20,00 m bis 100,00 m.
Breite des Bitumenfugenbandes = 10 mm.
Menge: 2000,000 m
Leistungsbereichkatalog: 113

**02.04.0013 Anschl. a. Fuge m. B-fugenb. herst. Anschl. ADS*Anschluss längs Schichtd. 4 cm*über 100 m Breite 10 mm**
StL-Nr. 23113917115301
Anschluss als Fuge an bestehende Asphaltschicht oder
Bauteil in der Dicke der Asphaltschicht mit Bitumenfugenband einschließlich zugehörigem und zuvor aufgetragenem Voranstrichmittel herstellen.
Anschluss an Asphaltdeckschicht.
Längsfuge.
Dicke der Asphaltschicht = 4 cm.
Einzellängen über 100,00 m.
Breite des Bitumenfugenbandes = 10 mm.
Menge: 800,000 m
Leistungsbereichkatalog: 113

**02.04.0014 Anschluss a. Fuge m. Fugenm. herst. Querfuge Fugenmasse N2**
StL-Nr. 2311391229999001
Anschluss als Fuge mit Fugenmasse herstellen.
Querfuge.
In 'Bereichen zwischen Asphaltdeckschicht und Betondecke.'

Fugenspalttiefe '15 bis 30 mm.'

Fugenspaltbreite '10 bis 20 mm.'

Mit heiß verarbeitbarer Fugenmasse Typ N2, einschließlich zugehörigem und zuvor aufgetragenem Voranstrichmittel.
Menge: 1000,000 m
Leistungsbereichkatalog: 113

**02.04.0015 Randabdichtung herstellen Flankenfl. rein.*Randmasse ein Arbeitsgang*über 22-30 cm**
StL-Nr. 231139221317
Flankenfläche des hochliegenden Randes der Asphaltschichten abdichten.
Reinigen der Flankenfläche mit Hochdruckreiniger.
Abdichtung mit heiß zu verarbeitender bitumenhaltiger Masse zur Randabdichtung.
Herstellung für alle Schichten in einem Arbeitsgang.
Dicke der abzudichtenden Asphaltbefestigung über 22 bis
30 cm.
Menge: 1000,000 m
Leistungsbereichkatalog: 113

**02.04.0016 Unterlage profilieren STS*EV2 min. 120 MPa Unebenh. max.2 cm**
StL-Nr. 231140402101
Ungebundene Unterlage profilieren und verdichten. Ab-
weichung von der Sollhöhe +2/-2 cm. Baustoffgemisch,
soweit möglich, innerhalb der Baustelle ausgleichen.
Lieferung von Baustoffen wird gesondert vergütet.
Unterlage = Schottertragschicht.
Verformungsmodul der Unterlage mindestens 120 MPa.
Unebenheit innerhalb einer 4,00 m langen Messstrecke
höchstens 2 cm in Längs- und Querrichtung.
Menge: 4000,000 m2
Leistungsbereichkatalog: 114

**02.04.0017 Hydr.gebund.Tragschicht herstellen Unterl.f.Asphalt.*Dicke 15 cm Nassnachbeh.**
StL-Nr. 2311413010001001
Hydraulisch gebundene Tragschicht herstellen.
Als Unterlage für Asphaltschicht.
Einbaudicke = 15 cm.
Nassnachbehandlung.
Menge: 3000,000 m2
Leistungsbereichkatalog: 114

*Hinweis: Hinweis zu allen Positionen des LV-Bereichs 01.02.*
Hinweis zu den nachfolgenden Asphalteinbau-Positionen:
Sämtliche Asphaltschichten sind temperaturabgesenkt herzustellen. Die Temperaturabsenkung kann durch organische, mineralische, oberflächenaktive Zusätze oder durch die Schaumbitumentechnologie erfolgen.
Hierbei sind die Festlegungen für die Temperatur des
Asphaltmischgutes gem. den beiliegenden "Zusätzlichen Technischen Vertragsbedingungen - Ergänzungen und Änderungen" zu berücksichtigen.
Bei den angegebenen Bindemittelpaaren handelt es sich jeweils um ein resultierendes Bindemittel;
die Auswahl des Bindemittels erfolgt durch den Auftragnehmer in Abhängigkeit vom gewählten
Verfahren der Temperaturabsenkung.

**02.04.0018 Asphalttragsch. aus AC 32 T S herst Bk100*zwei Lagen**
StL-Nr. 23113113199010
Asphalttragschicht aus Asphalttragschichtmischgut
AC 32 T S herstellen. Anlieferung des Asphaltmischguts
in thermoisolierten Transportbehältern.
In Verkehrsflächen der Belastungsklasse Bk100.
Einbau 'auf vorhandener HGT oder auf Bauwerk.'

Bindemittel '30/45 //
35/50 VL.'

In zwei Lagen.
Menge: 7580,000 t
Leistungsbereichkatalog: 113

**02.04.0019 Asphaltdecksch. aus AC 11 D S herst*Dicke 4 cm**
StL-Nr. 2311331891900000
Asphaltdeckschicht aus Asphaltbeton für Asphaltdeckschichten AC 11 D S herstellen. Anlieferung des
Asphaltmischguts in thermoisolierten
Transportbehältern.
In Verkehrsflächen 'der Belastungsklasse Bk100.'

Einbaudicke = 4 cm.
Bindemittel '25/55-55 A //
PmB 25/45 VL.'
Menge: 17800,000 m2
Leistungsbereichkatalog: 113

**02.04.0020 Abstumpfungsmaßnahme durchführen LFK 1/3*Menge 1 kg/m2 maschinell**
StL-Nr. 231139521011
Abstumpfungsmaßnahme zur Erhöhung der Anfangsgriffigkeit durch gleichmäßiges Aufbringen und Einwalzen von
Abstreukörnung durchführen. Nicht gebundene Abstreukörnung aufnehmen und nach Wahl des AN verwerten.
Abstreukörnung = Lieferkörnung 1/3.
Abstreumenge = 1 kg/m2.
Maschinell abstreuen.
Menge: 17800,000 m2
Leistungsbereichkatalog: 113

*Hinweis: Hinweis zu nachfolgender Positon "Verkehrsfläche kehren"*
Hinweis zu nachfolgender Positon "Verkehrsfläche kehren".
Die Position "Verkehrsfläche kehren" gilt für alle Bereiche des Abschnitts 02.

**02.04.0021 Verkehrsfläche kehren Walzasphalt**
StL-Nr. 2311397729
Verkehrsfläche mit einer selbstaufnehmenden Kehrmaschine nach Verkehrsfreigabe unverzüglich nach Aufforderung
durch den AG kehren. Kehrgut aufnehmen und nach Wahl
des AN verwerten.
Verkehrsfläche = Fahrbahndeckschicht aus Walzasphalt.
Verkehrssicherungsmaßnahmen 'im Zuge der Sanierungsmaßnahmen.'
Menge: 18350,000 m2
Leistungsbereichkatalog: 113

*Hinweis: Hinweis zu nachfolgenden Zulagepositionen*
Hinweis zu nachfolgenden Zulagepositionen.
Mehrere Einzelflächen, die unmittelbar aneinanderstoßen, werden als eine Fläche aufgemessen und als ein Stück abgerechnet. Dies gilt auch, wenn diese nicht innerhalb einer Tages- bzw. Nachtleistung abgearbeitet werden.

**02.04.0022 Zulage Kleinflächen bis 20 m²**
Zulage Kleinflächen bis 20 m².
Zulage zu Pos. 02.02.0001 bis 02.03.0021 für kleinflächige Reparaturstellen.
In dieser Position sind alle Erschwernisse und Mehrkosten(Handeinbau, Mindermengen, Einsatz von Kleingeräten, etc.) abgegolten.
Die Zulage wird ungeachtet der erforderlichen, unterschiedlichen Leistungen, je Reparaturstelle nur einmal vergütet.
Für Flächen bis 20 m².
Menge: 10,000 St

**02.04.0023 Zulage Kleinflächen über 20 bis 50 m²**
Zulage Kleinflächen über 20 bis 50 m².
Zulage zu Pos. 02.02.0001 bis 02.03.0021 für kleinflächige Reparaturstellen.
In dieser Position sind alle Erschwernisse und Mehrkosten(Handeinbau, Mindermengen, Einsatz von Kleingeräten, etc.) abgegolten.
Die Zulage wird ungeachtet der erforderlichen, unterschiedlichen Leistungen, je Reparaturstelle nur einmal vergütet.
Für Flächen über 20 bis 50 m².
Menge: 10,000 St

**02.04.0024 Zulage Kleinflächen über 50 bis 100 m²**
Zulage Kleinflächen über 50 bis 100 m².
Zulage zu Pos. 02.02.0001 bis 02.03.0021 für kleinflächige Reparaturstellen.
In dieser Position sind alle Erschwernisse und Mehrkosten(Handeinbau, Mindermengen, Einsatz von Kleingeräten, etc.) abgegolten.
Die Zulage wird ungeachtet der erforderlichen, unterschiedlichen Leistungen, je Reparaturstelle nur einmal vergütet.
Für Flächen über 50 bis 100 m².
Menge: 10,000 St

### Abschnitt 03 AM Passau

#### Unterabschnitt 03.01 Baustelleneinrichtung, Verkehrssicherung, Beleuchtung

**03.01.0001 Baustelle einrichten u. räumen**
Geräte, Werkzeuge und sonstige Betriebsmittel, die zur
vertragsgemäßen Ausführung der Bauleistungen erforderlich sind, auf die Baustelle bringen, bereitstellen und
soweit der Geräteeinsatz nicht gesondert vergütet
wird - betriebsfertig aufstellen einschl. der dafür
notwendigen Arbeiten. Die erforderlichen festen Anlagen
herstellen. Baubüros, Unterkünfte, Werkstätten, Lagerschuppen und dgl., soweit erforderlich, antransportieren, aufbauen und einrichten. Strom-, Wasser-, Fernsprechanschluss sowie Entsorgungseinrichtungen und dgl.
für die Baustelle, soweit erforderlich, herstellen. Bei
Bedarf Lagerplätze, sonstige Platzbefestigungen und
Wege im Baustellenbereich anlegen. Oberbodenarbeiten
einschl. Beseitigen von Aufwuchs für die Baustelleneinrichtung, soweit erforderlich, ausführen. Flächen beschaffen, sofern die vom AG zur Verfügung gestellten
nicht ausreichen. Kosten für Vorhalten, Unterhalten und
Betreiben der Geräte, Anlagen und Einrichtungen
einschl. Mieten, Pacht, Gebühren und dgl. werden nicht
mit dieser Position, sondern mit den Einheitspreisen
der betreffenden Teilleistungen vergütet. Baustelle von allen Geräten, Anlagen, Einrichtungen und dgl. räumen. Benutzte Flächen und Wege entsprechend dem ursprüng-lichen Zustand herrichten.
Soweit nicht für bestimmte Leistungen für das Einrichten sowie das Räumen der Baustelle gesonderte Positionen im Leistungsverzeichnis enthalten sind, gilt diese Position für alle Leistungen dieses Abschnittes des Leistungsverzeichnisses.
Zufahrt zur Baustelle vorhanden.
Menge: 18,000 St

**03.01.0002 Zulage zu Baustelleneinrichtung**
Zulage zu Baustelleneinrichtung.
In diese Zulage sind alle erforderlichen, zusätzlichen Aufwendungen für Nachtarbeit, Beleuchtung, Verringerung des Leistungsansatzes, verkürzter Ausführungszeitraum sowie das Bereithalten und zusätzlicher An- und Abtransport von Arbeitsgeräten einzurechnen.
Menge: 1,000 St

**03.01.0003 Verk.sich. kürzerer Dauer durchf.*VZ-Plan des AG*bei Dunkelheit Anordnung n. Unt.*gebührenfrei**
StL-Nr. 2110513591999211
Verkehrssicherung an Arbeitsstellen von kürzerer Dauer
betriebsfertig aufbauen, vorhalten, warten, instand
setzen, betreiben und abbauen. Vorübergehende Verkehrssicherungsmaßnahmen durchführen.
Nach RSA, Regelplan 'DIV/1l oder Musterplan DIV/4.'

Nach Verkehrszeichenplan des AG.
Für 'stationäre Arbeitsstelle,
fahrbare Absperrtafel mit satellitengestütztem Ortungsgerät und Übertragungseinheit (GSM) entsprechend den "Anforderungen an die GPS-Ortung von fahrbaren Absperrtafeln".'

Länge des Arbeitsbereiches '4.000 m.'

Gesamtdauer der Verkehrsführung 'über 6 h bis 10 h.'

Bei Dunkelheit.
Verkehrsrechtliche Anordnung nach Unterlagen des AG
einholen und zugehörige Unterlagen erstellen. Erforderliche Ortsbesichtigungen zur Erstellung der Planunterlagen für die verkehrsrechtliche Anordnung durchführen.
Gebührenfrei.
Menge: 8,000 St
Leistungsbereichkatalog: 105

**03.01.0004 Verk.sich. kürzerer Dauer durchf.*VZ-Plan des AG*bei Dunkelheit Anordnung n. Unt.*gebührenfrei**
StL-Nr. 2110513591999211
Verkehrssicherung an Arbeitsstellen von kürzerer Dauer
betriebsfertig aufbauen, vorhalten, warten, instand
setzen, betreiben und abbauen. Vorübergehende Verkehrssicherungsmaßnahmen durchführen.
Nach RSA, Regelplan 'DIV/1r.'

Nach Verkehrszeichenplan des AG.
Für 'stationäre Arbeitsstelle,
fahrbare Absperrtafel mit satellitengestütztem Ortungsgerät und Übertragungseinheit (GSM) entsprechend den "Anforderungen an die GPS-Ortung von fahrbaren Absperrtafeln".'

Länge des Arbeitsbereiches '4.000 m.'

Gesamtdauer der Verkehrsführung 'über 6 h bis 10 h.'

Bei Dunkelheit.
Verkehrsrechtliche Anordnung nach Unterlagen des AG
einholen und zugehörige Unterlagen erstellen. Erforderliche Ortsbesichtigungen zur Erstellung der Planunterlagen für die verkehrsrechtliche Anordnung durchführen.
Gebührenfrei.
Menge: 8,000 St
Leistungsbereichkatalog: 105

**03.01.0005 Verk.sich. kürzerer Dauer durchf.*VZ-Plan des AG*bei Dunkelheit Anordnung n. Unt.*gebührenfrei**
StL-Nr. 2110513591999211
Verkehrssicherung an Arbeitsstellen von kürzerer Dauer
betriebsfertig aufbauen, vorhalten, warten, instand
setzen, betreiben und abbauen. Vorübergehende Verkehrssicherungsmaßnahmen durchführen.
Nach RSA, Regelplan 'Musterplan D5; modifiziert verkürzte Ausfahrt.'

Nach Verkehrszeichenplan des AG.
Für 'stationäre Arbeitsstelle,
fahrbare Absperrtafel mit satellitengestütztem Ortungsgerät und Übertragungseinheit (GSM) entsprechend den "Anforderungen an die GPS-Ortung von fahrbaren Absperrtafeln".'

Länge des Arbeitsbereiches '2.000 m.'

Gesamtdauer der Verkehrsführung 'über 6 h bis 10 h.'

Bei Dunkelheit.
Verkehrsrechtliche Anordnung nach Unterlagen des AG
einholen und zugehörige Unterlagen erstellen. Erforderliche Ortsbesichtigungen zur Erstellung der Planunterlagen für die verkehrsrechtliche Anordnung durchführen.
Gebührenfrei.
Menge: 1,000 St
Leistungsbereichkatalog: 105

**03.01.0006 Verk.sich. kürzerer Dauer durchf.*VZ-Plan des AG*bei Dunkelheit Anordnung n. Unt.*gebührenfrei**
StL-Nr. 2110513591999211
Verkehrssicherung an Arbeitsstellen von kürzerer Dauer
betriebsfertig aufbauen, vorhalten, warten, instand
setzen, betreiben und abbauen. Vorübergehende Verkehrssicherungsmaßnahmen durchführen.
Nach RSA, Regelplan 'Musterplan DIV/1r; modifiziert verkürzte Einfahrt.'

Nach Verkehrszeichenplan des AG.
Für 'stationäre Arbeitsstelle,
fahrbare Absperrtafel mit satellitengestütztem Ortungsgerät und Übertragungseinheit (GSM) entsprechend den "Anforderungen an die GPS-Ortung von fahrbaren Absperrtafeln".'

Länge des Arbeitsbereiches '2.000 m.'

Gesamtdauer der Verkehrsführung 'über 6 h bis 10 h.'

Bei Dunkelheit.
Verkehrsrechtliche Anordnung nach Unterlagen des AG
einholen und zugehörige Unterlagen erstellen. Erforderliche Ortsbesichtigungen zur Erstellung der Planunterlagen für die verkehrsrechtliche Anordnung durchführen.
Gebührenfrei.
Menge: 1,000 St
Leistungsbereichkatalog: 105

**03.01.0007 Kontrolle d. Verkehrss. an Arb.st. zweimal täglich*schrift.Dokument**
StL-Nr. 2110590531
Kontrolle der Verkehrssicherung an Arbeitsstellen
einschließlich temporärer Verkehrsschilder,
vorübergehender Markierungen, transportabler Lichtsignalanlagen, baulicher Leitelemente und transportabler
Schutzeinrichtungen gemäß ZTV-SA durchführen. Die Kontrolle ist unmittelbar nach deren Durchführung zu erfassen und zu dokumentieren. Arbeits- und Hilfsmittel
sind vom AN zu stellen und dem AG jederzeit zugänglich
zu machen. Die Kontrolle der Umleitungsstrecke wird gesondert vergütet.
Kontrolle zweimal täglich.
Schriftliche Dokumentation der Kontrolle nach Unterlagen des AG.
Menge: 18,000 d
Leistungsbereichkatalog: 105

**03.01.0008 Zusätzliche LED-Vorwarntafel**
Uusätzliche LED-Vorwarntafel für stationäre Arbeitsstellen von kürzerer Dauer herstellen, vprhalten, warten, betreiben und abbauen. Für zusätzliche Information nach Anhabe des AG (z.B. bei Sperrung von Anschlussstellen). Das Material bleibt Eigentum des AN. Verkehrssicherung tags und nachts für eine Dauer von über 10h.
Menge: 6,000 St

**03.01.0009 Baustellenbeleuchtung**
Baustellenbeleuchtung für die gesamten Deckensanierungen
im Bereich der Autobahn und der Anschlussstellen gemäß
Baubeschreibung Ziff. 3.4, je Arbeitsstelle einrichten, vorhalten,betreiben und wieder abbauen.
Dies gilt für Beleuchtungskörper (Powermoon oder LED)oder für separat aufgestellte Beleuchtungseinheiten mit
Stromgenerator sowie für Beleuchtungskörper auf den einzelnen Baumaschinen (Großgeräten) ohne die eingebauten Schweinwerfer.
Als Baumaschine wird bezeichnet:
- Asphaltfertiger, max. 2 zuätzliche Beleuchtungskörper
- Walze, max. 1 zusätzlicher Beleuchtungskörper
- Rampenspritzgerät, max. 1 zusätzlicher Beleuchtungsk.
- HDW Kehrmaschine, max. 1 zusätzlicher Beleuchtungsk.
Eingebaute Fahrzeuglampen (Scheinwerfer) können nicht
verrechnet werden.
Die Einheit d wird wird nach Kalendertag bzw. je Nacht abgerechnet, in der mehr als 3 h gearbeitet wird.
Menge: 18,000 d

#### Unterabschnitt 03.02 Dünnschichtbelagerneuerung

**03.02.0001 Asphaltbefestigung trennen Einzelfl.*schneiden Dicke ü. 3-6 cm**
StL-Nr. 231130383102
Asphaltbefestigung geradlinig trennen.
in Einzelflächen längs und quer zur Fahrbahnachse,
Trennen durch Schneiden.
Dicke der Asphaltbefestigung über 3 bis 6 cm.
Menge: 200,000 m
Leistungsbereichkatalog: 113

**03.02.0002 Asphalt fräsen Asphaltbef+Beton Tiefe ü.2,5-4,5cm*Fahrstreifen Breite über 200cm*Fräsasph. verw. Unebenheit 4 mm**
StL-Nr. 2311300589302611
Asphalt fräsen und Fräsgut aufnehmen. Anschlusskante
geradlinig auf Frästiefe herstellen. Der Schnittlinienabstand darf maximal 15 mm betragen.
Asphaltbefestigung auf Betonunterlage.
Asphaltschicht 'DSH-V 8.'

Frästiefe über 2,5 bis 4,5 cm.
Fläche = Fahrstreifen.
Breite der Fläche über 200 cm.
Fräsasphalt nach Wahl des AN verwerten.
Unebenheiten der gefrästen Fläche höchstens 4 mm innerhalb einer 4,00 m langen Messstrecke in Längs- und
Querrichtung.
Menge: 500,000 m2
Leistungsbereichkatalog: 113

**03.02.0003 Unterlage reinigen gefr. Betondecke*lose Teile aufn. zus. Flächen*Hochdr.-Sauganl.**
StL-Nr. 231130584112
Unterlage reinigen. Anfallendes Kehrgut nach Wahl des
AN verwerten.
Unterlage = gefräste Betondecke.
Lose Bestandteile von Schadstellen aufnehmen.
Zusammenhängende Teilflächen.
Selbstaufnehmende Kehrmaschine. Letzter Arbeitsgang mit
Wasserhochdruckreinigungsgeräten mit rotierenden Düsen
und Absaugeinrichtung.
Menge: 500,000 m2
Leistungsbereichkatalog: 113

**03.02.0004 Bitumenemulsion aufsprühen Bk100-Bk3,2*Beton*Rampenspritzgerät**
StL-Nr. 23113063141999
Bitumenemulsion zur Herstellung des Schichtenverbundes
aufsprühen.
Auf Verkehrsflächen der Belastungsklassen Bk100 bis
Bk3,2.
Unterlage = Beton.
Mit Rampenspritzgerät.
Bindemittel '45/80-50 A.'

Bindemittelmenge '700 bis 900 g/m².'

Vor Einbau 'DSH-V 8.'
Menge: 500,000 m2
Leistungsbereichkatalog: 113

**03.02.0005 Anschl. a. Fuge m. B-fugenb. herst. Anschl. ADS*Anschluss längs*über 20-100 m Breite 10 mm**
StL-Nr. 23113917119201
Anschluss als Fuge an bestehende Asphaltschicht oder
Bauteil in der Dicke der Asphaltschicht mit Bitumenfugenband einschließlich zugehörigem und zuvor aufgetragenem Voranstrichmittel herstellen.
Anschluss an Asphaltdeckschicht.
Längsfuge.
Dicke der Asphaltschicht '3 bis 6 cm.'

Einzellängen über 20,00 m bis 100,00 m.
Breite des Bitumenfugenbandes = 10 mm.
Menge: 160,000 m
Leistungsbereichkatalog: 113

**03.02.0006 Anschl. a. Fuge m. B-fugenb. herst. Anschl. ADS*Anschluss quer*bis 20 m Breite 10 mm**
StL-Nr. 23113917129101
Anschluss als Fuge an bestehende Asphaltschicht oder
Bauteil in der Dicke der Asphaltschicht mit Bitumenfugenband einschließlich zugehörigem und zuvor aufgetragenem Voranstrichmittel herstellen.
Anschluss an Asphaltdeckschicht.
Querfuge.
Dicke der Asphaltschicht '3 bis 6 cm.'

Einzellängen bis 20,00 m.
Breite des Bitumenfugenbandes = 10 mm.
Menge: 40,000 m
Leistungsbereichkatalog: 113

*Hinweis: Hinweis zu allen Positionen des LV-Bereichs 01.02.*
Hinweis zu den nachfolgenden Asphalteinbau-Positionen:
Sämtliche Asphaltschichten sind temperaturabgesenkt herzustellen. Die Temperaturabsenkung kann durch organische, mineralische, oberflächenaktive Zusätze oder durch die Schaumbitumentechnologie erfolgen.
Hierbei sind die Festlegungen für die Temperatur des
Asphaltmischgutes gem. den beiliegenden "Zusätzlichen Technischen Vertragsbedingungen - Ergänzungen und Änderungen" zu berücksichtigen.
Bei den angegebenen Bindemittelpaaren handelt es sich jeweils um ein resultierendes Bindemittel;
die Auswahl des Bindemittels erfolgt durch den Auftragnehmer in Abhängigkeit vom gewählten
Verfahren der Temperaturabsenkung.

**03.02.0007 DSH auf Vers. aus DSH-V 8 herst. Bk100-Bk1,8*Menge 40 kg/m2*Kategorie C 95/1 C67BP4-DSHV, 0,7**
StL-Nr. 23113772119201
Dünne Asphaltdeckschicht in Heißbauweise auf Versieglung (DSH-V) aus Asphaltmischgut DSH-V 8 herstellen.
Anlieferung des Asphaltmischguts in thermoisolierten
Transportbehältern.
In Verkehrsflächen der Belastungsklassen Bk100 bis
Bk1,8.
Einbaumenge = 40 kg/m2.
Bindemittel '45/80-50 A //
PmB 45/80 VL.'

Grobe Gesteinskörnung = Kategorie C 95/1.
Versiegelung mit C67BP4-DSH-V, Bindemittelmenge 0,7 bis
0,9 kg/m2.
Menge: 500,000 m2
Leistungsbereichkatalog: 113

#### Unterabschnitt 03.03 Betonplattenersatz in Asphaltbauweise

**03.03.0001 Betondecke schneiden*Dicke ü. 20-25 cm Schlamm absaugen**
StL-Nr. 231140109302
Betondecke schneiden.
In 'voller Tiefe senkrecht in Längsrichtung mit Ankern, in Querrichtung mit Dübeln.'

Dicke der Betondecke über 20 bis 25 cm.
Schneidschlamm absaugen und nach Wahl des AN verwerten.
Menge: 1600,000 m
Leistungsbereichkatalog: 114

**03.03.0002 Betondecke aufnehmen Fahrbahnstreifen*Betondecke auf Unterl. HGT*mit Dübeln/Ankern Fugenfüllstoffe*Tiefe ü. 20-25 cm fräsen*Ausb. Verw. zuf.**
StL-Nr. 2311400271321333
Betondecke ausbauen und aufnehmen. Dicke der Betondecke und Betondruckfestigkeit nach Unterlagen des AG.
Fläche = Fahrbahnstreifen.
Befestigung = Betondecke.
Auf Unterlage = hydraulisch gebundene Tragschicht.
Decke ohne Bewehrung, mit Dübeln und Ankern.
Einschließlich vorhandener Fugenfüllstoffe.
Gesamtausbautiefe über 20 bis 25 cm.
Aufnehmen durch Fräsen. Das Aufnehmen nicht fräsbarer
Randbereiche wird nicht gesondert vergütet.
Ausbaustoffe nach Wahl des AN verwerten.
Angaben zu den umweltrelevanten Merkmalen nach Unterlagen des AG.
Menge: 3500,000 m2
Leistungsbereichkatalog: 114

**03.03.0003 Betondecke aufnehmen auf Bauwerk*Betondecke*m.dopp.Bewehrung Fugenfüllstoffe*Tiefe ü. 15-20 cm herausheben*Ausb. Verw. zuf.**
StL-Nr. 2311400251941223
Betondecke ausbauen und aufnehmen. Dicke der Betondecke und Betondruckfestigkeit nach Unterlagen des AG.
Fläche = auf Bauwerk.
Befestigung = Betondecke.
Unterlage 'Schutzschicht auf Bauwerk.'

Decke mit doppelter Bewehrung, Dübeln und Ankern.
Einschließlich vorhandener Fugenfüllstoffe.
Gesamtausbautiefe über 15 bis 20 cm.
Aufnehmen durch Herausheben.
Ausbaustoffe nach Wahl des AN verwerten.
Angaben zu den umweltrelevanten Merkmalen nach Unterlagen des AG.
Menge: 100,000 m2
Leistungsbereichkatalog: 114

**03.03.0004 Asphalt fräsen Fahrstreifen Fräsasph. verw.**
StL-Nr. 2311300590902910
Asphalt fräsen und Fräsgut aufnehmen. Anschlusskante
geradlinig auf Frästiefe herstellen. Der Schnittlinienabstand darf maximal 15 mm betragen.
Asphalt 'Tragschicht AC 32 T S und Deckschicht AC 11 D S.'

Frästiefe 'über 4 bis 24 cm.'

Fläche = Fahrstreifen.
Breite '100 bis 500 cm.'

Fräsasphalt nach Wahl des AN verwerten.
Menge: 400,000 m2
Leistungsbereichkatalog: 113

**03.03.0005 Asphalt fräsen ADS*Asphaltbeton*Tiefe ü.2,5-4,5cm Bauwerk mit Kappe*Fahrstreifen*Fräsasph. verw.**
StL-Nr. 2311300512322910
Asphalt fräsen und Fräsgut aufnehmen. Anschlusskante
geradlinig auf Frästiefe herstellen. Der Schnittlinienabstand darf maximal 15 mm betragen.
Asphaltdeckschicht.
Asphaltdeckschicht = Asphaltbeton.
Frästiefe über 2,5 bis 4,5 cm.
Auf Bauwerk mit Erschwernissen infolge Arbeiten bis an
Kappen oder Fugen.
Fläche = Fahrstreifen.
Breite '100 bis 500 cm.'

Fräsasphalt nach Wahl des AN verwerten.
Menge: 400,000 m2
Leistungsbereichkatalog: 113

**03.03.0006 Erschwernis infolge Einbauten Erschwer. fräsen*A.deckschicht Straßenabläufe**
StL-Nr. 231130782103
Erschwernis infolge Einbauten, Schächten und Straßenabläufen. Abgerechnet wird je Stück Einbauteil.
Erschwernis beim Fräsen.
Asphaltdeckschicht.
Straßenabläufe.
Menge: 20,000 St
Leistungsbereichkatalog: 113

**03.03.0007 Erschwernis infolge Einfassungen Erschwer. gesamt*A.deckschicht**
StL-Nr. 231130831199
Erschwernis infolge Einfassungen, Borden und Fahrbahnübergängen. Abgerechnet wird die Länge der Einfassung.
Erschwernis beim Fräsen oder Aufnehmen, Aufsprühen von
Bitumenemulsionen sowie Herstellen von Asphaltschichten.
Asphaltdeckschicht.
Einbauten 'Rinnen, Borde, Fahrbahnübergänge.'
Menge: 50,000 m
Leistungsbereichkatalog: 113

**03.03.0008 Erschwernis infolge Einfassungen Erschwer. gesamt*A.deckschicht**
StL-Nr. 231130831199
Erschwernis infolge Einfassungen, Borden und Fahrbahnübergängen. Abgerechnet wird die Länge der Einfassung.
Erschwernis beim Fräsen oder Aufnehmen, Aufsprühen von
Bitumenemulsionen sowie Herstellen von Asphaltschichten.
Asphaltdeckschicht.
Einbauten 'Übergangskonstruktionen an Bauwerken.'
Menge: 25,000 m
Leistungsbereichkatalog: 113

**03.03.0009 Bitumenemulsion aufsprühen Bk100-Bk3,2*Asphalt frisch C60BP4-S*Menge 300 g/m2**
StL-Nr. 23113063110139
Bitumenemulsion zur Herstellung des Schichtenverbundes
aufsprühen.
Auf Verkehrsflächen der Belastungsklassen Bk100 bis
Bk3,2.
Unterlage = Asphaltbefestigung, frisch.
Bindemittel = C60BP4-S.
Bindemittelmenge = 300 g/m2.
Vor Einbau '2. Lage Asphalttragschicht sowie Asphaltdeckschicht.'
Menge: 8400,000 m2
Leistungsbereichkatalog: 113

**03.03.0010 Anschl. a. Fuge m. B-fugenb. herst. Anschl. ADS*Anschluss längs Schichtd. 4 cm*bis 20 m Breite 10 mm**
StL-Nr. 23113917115101
Anschluss als Fuge an bestehende Asphaltschicht oder
Bauteil in der Dicke der Asphaltschicht mit Bitumenfugenband einschließlich zugehörigem und zuvor aufgetragenem Voranstrichmittel herstellen.
Anschluss an Asphaltdeckschicht.
Längsfuge.
Dicke der Asphaltschicht = 4 cm.
Einzellängen bis 20,00 m.
Breite des Bitumenfugenbandes = 10 mm.
Menge: 300,000 m
Leistungsbereichkatalog: 113

**03.03.0011 Anschl. a. Fuge m. B-fugenb. herst. Anschl. ADS*Anschluss längs Schichtd. 4 cm*über 20-100 m Breite 10 mm**
StL-Nr. 23113917115201
Anschluss als Fuge an bestehende Asphaltschicht oder
Bauteil in der Dicke der Asphaltschicht mit Bitumenfugenband einschließlich zugehörigem und zuvor aufgetragenem Voranstrichmittel herstellen.
Anschluss an Asphaltdeckschicht.
Längsfuge.
Dicke der Asphaltschicht = 4 cm.
Einzellängen über 20,00 m bis 100,00 m.
Breite des Bitumenfugenbandes = 10 mm.
Menge: 600,000 m
Leistungsbereichkatalog: 113

**03.03.0012 Anschl. a. Fuge m. B-fugenb. herst. Anschl. ADS*Anschluss längs Schichtd. 4 cm*über 100 m Breite 10 mm**
StL-Nr. 23113917115301
Anschluss als Fuge an bestehende Asphaltschicht oder
Bauteil in der Dicke der Asphaltschicht mit Bitumenfugenband einschließlich zugehörigem und zuvor aufgetragenem Voranstrichmittel herstellen.
Anschluss an Asphaltdeckschicht.
Längsfuge.
Dicke der Asphaltschicht = 4 cm.
Einzellängen über 100,00 m.
Breite des Bitumenfugenbandes = 10 mm.
Menge: 300,000 m
Leistungsbereichkatalog: 113

**03.03.0013 Anschluss a. Fuge m. Fugenm. herst. Querfuge Fugenmasse N2**
StL-Nr. 2311391229999001
Anschluss als Fuge mit Fugenmasse herstellen.
Querfuge.
In 'Bereichen zwischen Asphaltdeckschicht und Betondecke.'

Fugenspalttiefe '15 bis 30 mm.'

Fugenspaltbreite '10 bis 20 mm.'

Mit heiß verarbeitbarer Fugenmasse Typ N2, einschließlich zugehörigem und zuvor aufgetragenem Voranstrichmittel.
Menge: 200,000 m
Leistungsbereichkatalog: 113

**03.03.0014 Randabdichtung herstellen Flankenfl. rein.*Randmasse ein Arbeitsgang*über 22-30 cm**
StL-Nr. 231139221317
Flankenfläche des hochliegenden Randes der Asphaltschichten abdichten.
Reinigen der Flankenfläche mit Hochdruckreiniger.
Abdichtung mit heiß zu verarbeitender bitumenhaltiger Masse zur Randabdichtung.
Herstellung für alle Schichten in einem Arbeitsgang.
Dicke der abzudichtenden Asphaltbefestigung über 22 bis
30 cm.
Menge: 100,000 m
Leistungsbereichkatalog: 113

**03.03.0015 Unterlage profilieren STS*EV2 min. 120 MPa Unebenh. max.2 cm**
StL-Nr. 231140402101
Ungebundene Unterlage profilieren und verdichten. Ab-
weichung von der Sollhöhe +2/-2 cm. Baustoffgemisch,
soweit möglich, innerhalb der Baustelle ausgleichen.
Lieferung von Baustoffen wird gesondert vergütet.
Unterlage = Schottertragschicht.
Verformungsmodul der Unterlage mindestens 120 MPa.
Unebenheit innerhalb einer 4,00 m langen Messstrecke
höchstens 2 cm in Längs- und Querrichtung.
Menge: 3500,000 m2
Leistungsbereichkatalog: 114

**03.03.0016 Hydr.gebund.Tragschicht herstellen Unterl.f.Asphalt.*Dicke 15 cm Nassnachbeh.**
StL-Nr. 2311413010001001
Hydraulisch gebundene Tragschicht herstellen.
Als Unterlage für Asphaltschicht.
Einbaudicke = 15 cm.
Nassnachbehandlung.
Menge: 3500,000 m2
Leistungsbereichkatalog: 114

*Hinweis: Hinweis zu allen Positionen des LV-Bereichs 01.02.*
Hinweis zu den nachfolgenden Asphalteinbau-Positionen:
Sämtliche Asphaltschichten sind temperaturabgesenkt herzustellen. Die Temperaturabsenkung kann durch organische, mineralische, oberflächenaktive Zusätze oder durch die Schaumbitumentechnologie erfolgen.
Hierbei sind die Festlegungen für die Temperatur des
Asphaltmischgutes gem. den beiliegenden "Zusätzlichen Technischen Vertragsbedingungen - Ergänzungen und Änderungen" zu berücksichtigen.
Bei den angegebenen Bindemittelpaaren handelt es sich jeweils um ein resultierendes Bindemittel;
die Auswahl des Bindemittels erfolgt durch den Auftragnehmer in Abhängigkeit vom gewählten
Verfahren der Temperaturabsenkung.

**03.03.0017 Asphalttragsch. aus AC 32 T S herst Bk100*zwei Lagen**
StL-Nr. 23113113199010
Asphalttragschicht aus Asphalttragschichtmischgut
AC 32 T S herstellen. Anlieferung des Asphaltmischguts
in thermoisolierten Transportbehältern.
In Verkehrsflächen der Belastungsklasse Bk100.
Einbau 'auf vorhandener HGT oder auf Bauwerk.'

Bindemittel '30/45 //
35/50 VL.'

In zwei Lagen.
Menge: 1920,000 t
Leistungsbereichkatalog: 113

**03.03.0018 Asphaltdecksch. aus AC 11 D S herst*Dicke 4 cm**
StL-Nr. 2311331891900000
Asphaltdeckschicht aus Asphaltbeton für Asphaltdeckschichten AC 11 D S herstellen. Anlieferung des
Asphaltmischguts in thermoisolierten
Transportbehältern.
In Verkehrsflächen 'der Belastungsklasse Bk100.'

Einbaudicke = 4 cm.
Bindemittel '25/55-55 A //
PmB 25/45 VL.'
Menge: 4400,000 m2
Leistungsbereichkatalog: 113

**03.03.0019 Abstumpfungsmaßnahme durchführen LFK 1/3*Menge 1 kg/m2 maschinell**
StL-Nr. 231139521011
Abstumpfungsmaßnahme zur Erhöhung der Anfangsgriffigkeit durch gleichmäßiges Aufbringen und Einwalzen von
Abstreukörnung durchführen. Nicht gebundene Abstreukörnung aufnehmen und nach Wahl des AN verwerten.
Abstreukörnung = Lieferkörnung 1/3.
Abstreumenge = 1 kg/m2.
Maschinell abstreuen.
Menge: 4400,000 m2
Leistungsbereichkatalog: 113

*Hinweis: Hinweis zu nachfolgender Positon "Verkehrsfläche kehren"*
Hinweis zu nachfolgender Positon "Verkehrsfläche kehren".
Die Position "Verkehrsfläche kehren" gilt für alle Bereiche des Abschnitts 03.

**03.03.0020 Verkehrsfläche kehren Walzasphalt**
StL-Nr. 2311397729
Verkehrsfläche mit einer selbstaufnehmenden Kehrmaschine nach Verkehrsfreigabe unverzüglich nach Aufforderung
durch den AG kehren. Kehrgut aufnehmen und nach Wahl
des AN verwerten.
Verkehrsfläche = Fahrbahndeckschicht aus Walzasphalt.
Verkehrssicherungsmaßnahmen 'im Zuge der Sanierungsmaßnahmen.'
Menge: 4900,000 m2
Leistungsbereichkatalog: 113

*Hinweis: Hinweis zu nachfolgenden Zulagepositionen*
Hinweis zu nachfolgenden Zulagepositionen.
Mehrere Einzelflächen, die unmittelbar aneinanderstoßen, werden als eine Fläche aufgemessen und als ein Stück abgerechnet. Dies gilt auch, wenn diese nicht innerhalb einer Tages- bzw. Nachtleistung abgearbeitet werden.

**03.03.0021 Zulage Kleinflächen bis 20 m²**
Zulage Kleinflächen bis 20 m².
Zulage zu Pos. 03.02.0001 bis 03.03.0020 für kleinflächige Reparaturstellen.
In dieser Position sind alle Erschwernisse und Mehrkosten(Handeinbau, Mindermengen, Einsatz von Kleingeräten, etc.) abgegolten.
Die Zulage wird ungeachtet der erforderlichen, unterschiedlichen Leistungen, je Reparaturstelle nur einmal vergütet.
Für Flächen bis 20 m².
Menge: 4,000 St

**03.03.0022 Zulage Kleinflächen über 20 bis 50 m²**
Zulage Kleinflächen über 20 bis 50 m².
Zulage zu Pos. 03.02.0001 bis 03.03.0020 für kleinflächige Reparaturstellen.
In dieser Position sind alle Erschwernisse und Mehrkosten(Handeinbau, Mindermengen, Einsatz von Kleingeräten, etc.) abgegolten.
Die Zulage wird ungeachtet der erforderlichen, unterschiedlichen Leistungen, je Reparaturstelle nur einmal vergütet.
Für Flächen über 20 bis 50 m².
Menge: 15,000 St

**03.03.0023 Zulage Kleinflächen über 50 bis 100 m²**
Zulage Kleinflächen über 50 bis 100 m².
Zulage zu Pos. 03.02.0001 bis 03.03.0020 für kleinflächige Reparaturstellen.
In dieser Position sind alle Erschwernisse und Mehrkosten(Handeinbau, Mindermengen, Einsatz von Kleingeräten, etc.) abgegolten.
Die Zulage wird ungeachtet der erforderlichen, unterschiedlichen Leistungen, je Reparaturstelle nur einmal vergütet.
Für Flächen über 50 bis 100 m².
Menge: 5,000 St

### Abschnitt 04 AM Pentling

#### Unterabschnitt 04.01 Baustelleneinrichtung, Verkehrssicherung, Beleuchtung

**04.01.0001 Baustelle einrichten u. räumen**
Geräte, Werkzeuge und sonstige Betriebsmittel, die zur
vertragsgemäßen Ausführung der Bauleistungen erforderlich sind, auf die Baustelle bringen, bereitstellen und
soweit der Geräteeinsatz nicht gesondert vergütet
wird - betriebsfertig aufstellen einschl. der dafür
notwendigen Arbeiten. Die erforderlichen festen Anlagen
herstellen. Baubüros, Unterkünfte, Werkstätten, Lagerschuppen und dgl., soweit erforderlich, antransportieren, aufbauen und einrichten. Strom-, Wasser-, Fernsprechanschluss sowie Entsorgungseinrichtungen und dgl.
für die Baustelle, soweit erforderlich, herstellen. Bei
Bedarf Lagerplätze, sonstige Platzbefestigungen und
Wege im Baustellenbereich anlegen. Oberbodenarbeiten
einschl. Beseitigen von Aufwuchs für die Baustelleneinrichtung, soweit erforderlich, ausführen. Flächen beschaffen, sofern die vom AG zur Verfügung gestellten
nicht ausreichen. Kosten für Vorhalten, Unterhalten und
Betreiben der Geräte, Anlagen und Einrichtungen
einschl. Mieten, Pacht, Gebühren und dgl. werden nicht
mit dieser Position, sondern mit den Einheitspreisen
der betreffenden Teilleistungen vergütet. Baustelle von allen Geräten, Anlagen, Einrichtungen und dgl. räumen. Benutzte Flächen und Wege entsprechend dem ursprüng-lichen Zustand herrichten.
Soweit nicht für bestimmte Leistungen für das Einrichten sowie das Räumen der Baustelle gesonderte Positionen im Leistungsverzeichnis enthalten sind, gilt diese Position für alle Leistungen dieses Abschnittes des Leistungsverzeichnisses.
Zufahrt zur Baustelle vorhanden.
Menge: 26,000 St

**04.01.0002 Zulage zu Baustelleneinrichtung**
Zulage zu Baustelleneinrichtung.
In diese Zulage sind alle erforderlichen, zusätzlichen Aufwendungen für Nachtarbeit, Beleuchtung, Verringerung des Leistungsansatzes, verkürzter Ausführungszeitraum sowie das Bereithalten und zusätzlicher An- und Abtransport von Arbeitsgeräten einzurechnen.
Menge: 1,000 St

**04.01.0003 Zulage für Arbeiten am Sonn- und Feiertag**
Zulage für Arbeiten am Sonn- und Feiertag.
Im Zuge der grundhaften Erneuerung der A 93 im Abschnitt Anschlussstelle Regensburg-Süd bis Dreieck Saalhaupt kann es zu kurzfristig notwendigen Sanierungsarbeiten an der Betonfahrbahn im Bereich der Baustellenverkehrsführung kommen.
Die Arbeiten müssen in den verkehrsarmen Zeiten, bei Bedarf auch an Sonn- oder Feiertagen durchgeführt werden.
Mit dieser Zulage ist der Arbeitsmehraufwand im Vergleich zu Arbeiten an Werktagen für alle Arbeiten abgegolten.
Abgerechnet wird pro Tag.
Als Sonn- bzw. Feiertagsarbeit gilt der Zeitraum 0:00 bis 23:59 Uhr.
Fallen anteilige Stunden an, so wird der anteilige Wert durch 24 h für die Abrechnung angesetzt.
Menge: 1,000 St

**04.01.0004 Umsetzen während der Nachtschichten**
Umsetzen während der Nachtschichten.
Umsetzen von Baumaschinen und Geräten sowie der Asphaltkolonne innerhalb von mehreren Sicherungen.
Umsetzen z.B. aufgrund kleinerer Einzelplattensanierungen.
Auf- und Abladen der Geräte, Fahrzeiten und Vorhalten von Tiefladern.
Menge: 1,000 St

**04.01.0005 Verk.sich. kürzerer Dauer durchf.*VZ-Plan des AG*bei Dunkelheit Anordnung n. Unt.*gebührenfrei**
StL-Nr. 2110513591999211
Verkehrssicherung an Arbeitsstellen von kürzerer Dauer
betriebsfertig aufbauen, vorhalten, warten, instand
setzen, betreiben und abbauen. Vorübergehende Verkehrssicherungsmaßnahmen durchführen.
Nach RSA, Regelplan 'DIV/1l oder Musterplan DIV/4.'

Nach Verkehrszeichenplan des AG.
Für 'stationäre Arbeitsstelle,
fahrbare Absperrtafel mit satellitengestütztem Ortungsgerät und Übertragungseinheit (GSM) entsprechend den "Anforderungen an die GPS-Ortung von fahrbaren Absperrtafeln".'

Länge des Arbeitsbereiches '4.000 m.'

Gesamtdauer der Verkehrsführung 'über 6 h bis 10 h.'

Bei Dunkelheit.
Verkehrsrechtliche Anordnung nach Unterlagen des AG
einholen und zugehörige Unterlagen erstellen. Erforderliche Ortsbesichtigungen zur Erstellung der Planunterlagen für die verkehrsrechtliche Anordnung durchführen.
Gebührenfrei.
Menge: 12,000 St
Leistungsbereichkatalog: 105

**04.01.0006 Verk.sich. kürzerer Dauer durchf.*VZ-Plan des AG*bei Dunkelheit Anordnung n. Unt.*gebührenfrei**
StL-Nr. 2110513591999211
Verkehrssicherung an Arbeitsstellen von kürzerer Dauer
betriebsfertig aufbauen, vorhalten, warten, instand
setzen, betreiben und abbauen. Vorübergehende Verkehrssicherungsmaßnahmen durchführen.
Nach RSA, Regelplan 'DIV/1r.'

Nach Verkehrszeichenplan des AG.
Für 'stationäre Arbeitsstelle,
fahrbare Absperrtafel mit satellitengestütztem Ortungsgerät und Übertragungseinheit (GSM) entsprechend den "Anforderungen an die GPS-Ortung von fahrbaren Absperrtafeln".'

Länge des Arbeitsbereiches '4.000 m.'

Gesamtdauer der Verkehrsführung 'über 6 h bis 10 h.'

Bei Dunkelheit.
Verkehrsrechtliche Anordnung nach Unterlagen des AG
einholen und zugehörige Unterlagen erstellen. Erforderliche Ortsbesichtigungen zur Erstellung der Planunterlagen für die verkehrsrechtliche Anordnung durchführen.
Gebührenfrei.
Menge: 12,000 St
Leistungsbereichkatalog: 105

**04.01.0007 Verk.sich. kürzerer Dauer durchf.*VZ-Plan des AG*bei Dunkelheit Anordnung n. Unt.*gebührenfrei**
StL-Nr. 2110513591999211
Verkehrssicherung an Arbeitsstellen von kürzerer Dauer
betriebsfertig aufbauen, vorhalten, warten, instand
setzen, betreiben und abbauen. Vorübergehende Verkehrssicherungsmaßnahmen durchführen.
Nach RSA, Regelplan 'Musterplan D5; modifiziert verkürzte Ausfahrt.'

Nach Verkehrszeichenplan des AG.
Für 'stationäre Arbeitsstelle,
fahrbare Absperrtafel mit satellitengestütztem Ortungsgerät und Übertragungseinheit (GSM) entsprechend den "Anforderungen an die GPS-Ortung von fahrbaren Absperrtafeln".'

Länge des Arbeitsbereiches '2.000 m.'

Gesamtdauer der Verkehrsführung 'über 6 h bis 10 h.'

Bei Dunkelheit.
Verkehrsrechtliche Anordnung nach Unterlagen des AG
einholen und zugehörige Unterlagen erstellen. Erforderliche Ortsbesichtigungen zur Erstellung der Planunterlagen für die verkehrsrechtliche Anordnung durchführen.
Gebührenfrei.
Menge: 1,000 St
Leistungsbereichkatalog: 105

**04.01.0008 Verk.sich. kürzerer Dauer durchf.*VZ-Plan des AG*bei Dunkelheit Anordnung n. Unt.*gebührenfrei**
StL-Nr. 2110513591999211
Verkehrssicherung an Arbeitsstellen von kürzerer Dauer
betriebsfertig aufbauen, vorhalten, warten, instand
setzen, betreiben und abbauen. Vorübergehende Verkehrssicherungsmaßnahmen durchführen.
Nach RSA, Regelplan 'Musterplan DIV/1r; modifiziert verkürzte Einfahrt.'

Nach Verkehrszeichenplan des AG.
Für 'stationäre Arbeitsstelle,
fahrbare Absperrtafel mit satellitengestütztem Ortungsgerät und Übertragungseinheit (GSM) entsprechend den "Anforderungen an die GPS-Ortung von fahrbaren Absperrtafeln".'

Länge des Arbeitsbereiches '2.000 m.'

Gesamtdauer der Verkehrsführung 'über 6 h bis 10 h.'

Bei Dunkelheit.
Verkehrsrechtliche Anordnung nach Unterlagen des AG
einholen und zugehörige Unterlagen erstellen. Erforderliche Ortsbesichtigungen zur Erstellung der Planunterlagen für die verkehrsrechtliche Anordnung durchführen.
Gebührenfrei.
Menge: 1,000 St
Leistungsbereichkatalog: 105

**04.01.0009 Zusätzliche LED-Vorwarntafel**
Zusätzliche LED-Vorwarntafel für stationäre Arbeitsstellen von kürzerer Dauer herstellen, vorhalten, warten, betreiben und abbauen.
Für zusätzliche Informationen nach Angabe des AG (z.B. bei Sperrung von Anschlussstellen).
Das Material bleibt Eigentum des AN.
Verkehrssicherung tags und nachts für die Dauer über 10 h.
Menge: 12,000 St

**04.01.0010 Kontrolle d. Verkehrss. an Arb.st. zweimal täglich*schrift.Dokument**
StL-Nr. 2110590531
Kontrolle der Verkehrssicherung an Arbeitsstellen
einschließlich temporärer Verkehrsschilder,
vorübergehender Markierungen, transportabler Lichtsignalanlagen, baulicher Leitelemente und transportabler
Schutzeinrichtungen gemäß ZTV-SA durchführen. Die Kontrolle ist unmittelbar nach deren Durchführung zu erfassen und zu dokumentieren. Arbeits- und Hilfsmittel
sind vom AN zu stellen und dem AG jederzeit zugänglich
zu machen. Die Kontrolle der Umleitungsstrecke wird gesondert vergütet.
Kontrolle zweimal täglich.
Schriftliche Dokumentation der Kontrolle nach Unterlagen des AG.
Menge: 26,000 d
Leistungsbereichkatalog: 105

**04.01.0011 Baustellenbeleuchtung**
Baustellenbeleuchtung für die gesamten Deckensanierungen
im Bereich der Autobahn und der Anschlussstellen gemäß
Baubeschreibung Ziff. 3.4, je Arbeitsstelle einrichten, vorhalten,betreiben und wieder abbauen.
Dies gilt für Beleuchtungskörper (Powermoon oder LED)oder für separat aufgestellte Beleuchtungseinheiten mit
Stromgenerator sowie für Beleuchtungskörper auf den einzelnen Baumaschinen (Großgeräten) ohne die eingebauten Schweinwerfer.
Als Baumaschine wird bezeichnet:
- Asphaltfertiger, max. 2 zuätzliche Beleuchtungskörper
- Walze, max. 1 zusätzlicher Beleuchtungskörper
- Rampenspritzgerät, max. 1 zusätzlicher Beleuchtungsk.
- HDW Kehrmaschine, max. 1 zusätzlicher Beleuchtungsk.
Eingebaute Fahrzeuglampen (Scheinwerfer) können nicht
verrechnet werden.
Die Einheit d wird wird nach Kalendertag bzw. je Nacht abgerechnet, in der mehr als 3 h gearbeitet wird.
Menge: 26,000 d

#### Unterabschnitt 04.02 Feinfräsarbeiten an Asphaltdehnstellen

**04.02.0001 Aufzug für Fräsarbeiten**
Aufzug für Fräsarbeiten.
Die Position umfasst das Anfahren, das Aufstellen und ggf. Umsetzen im Baubereich sowie das Abbauen und Abfahren.
Die Einheit St wird je Arbeitstag abgerechnet, an dem die Fräse auf der Baustelle mind. 3 Stunden eingesetzt wird.
Menge: 10,000 St

**04.02.0002 Asphalt feinfräsen ADS*Asphaltbeton Fräsasph. verw.**
StL-Nr. 2311300812909910
Asphalt feinfräsen und Fräsgut aufnehmen.
Asphaltdeckschicht.
Asphaltdeckschicht = Asphaltbeton.
Frästiefe 'bis 4 cm.'

Fläche 'im Bereich der Asphaltdehnstellen.'

Breite '100 bis 500 cm.'

Fräsasphalt nach Wahl des AN verwerten.
Menge: 1500,000 m2
Leistungsbereichkatalog: 113

**04.02.0003 Erschwernis infolge Einbauten Erschwer. fräsen*A.deckschicht Straßenabläufe**
StL-Nr. 231130782103
Erschwernis infolge Einbauten, Schächten und Straßenabläufen. Abgerechnet wird je Stück Einbauteil.
Erschwernis beim Fräsen.
Asphaltdeckschicht.
Straßenabläufe.
Menge: 20,000 St
Leistungsbereichkatalog: 113

**04.02.0004 Erschwernis infolge Einfassungen Erschwer. gesamt*A.deckschicht**
StL-Nr. 231130831199
Erschwernis infolge Einfassungen, Borden und Fahrbahnübergängen. Abgerechnet wird die Länge der Einfassung.
Erschwernis beim Fräsen oder Aufnehmen, Aufsprühen von
Bitumenemulsionen sowie Herstellen von Asphaltschichten.
Asphaltdeckschicht.
Einbauten 'Rinnen, Borde, Fahrbahnübergänge.'
Menge: 300,000 m
Leistungsbereichkatalog: 113

#### Unterabschnitt 04.03 Sanierung Asphaltdehnstellen

**04.03.0001 Aufzug für Fräsarbeiten**
Aufzug für Fräsarbeiten.
Die Position umfasst das Anfahren, das Aufstellen und ggf. Umsetzen im Baubereich sowie das Abbauen und Abfahren.
Die Einheit St wird je Arbeitstag abgerechnet, an dem die Fräse auf der Baustelle mind. 3 Stunden eingesetzt wird.
Menge: 8,000 St

**04.03.0002 Asphaltbefestigung trennen Anbauber. längs*schneiden**
StL-Nr. 231130381109
Asphaltbefestigung geradlinig trennen.
im Anbaubereich längs zur Fahrbahnachse
Trennen durch Schneiden.
Dicke der Asphaltbefestigung '4 bis 24 cm.'
Menge: 600,000 m
Leistungsbereichkatalog: 113

**04.03.0003 Asphaltbefestigung trennen Anbauber. quer*schneiden**
StL-Nr. 231130382109
Asphaltbefestigung geradlinig trennen.
im Anbaubereich quer zur Fahrbahnachse,
Trennen durch Schneiden.
Dicke der Asphaltbefestigung '4 bis 24 cm.'
Menge: 400,000 m
Leistungsbereichkatalog: 113

**04.03.0004 Asphalt fräsen Fräsasph. verw.**
StL-Nr. 2311300590909910
Asphalt fräsen und Fräsgut aufnehmen. Anschlusskante
geradlinig auf Frästiefe herstellen. Der Schnittlinienabstand darf maximal 15 mm betragen.
Asphalt 'Tragschicht AC 22 T S und Deckschicht AC 11 D S.'

Frästiefe '4 bis 24 cm.'

Fläche 'im Bereich der Asphaltdehnstellen.'

Breite '400 bis 600 cm.'

Fräsasphalt nach Wahl des AN verwerten.
Menge: 3850,000 m2
Leistungsbereichkatalog: 113

**04.03.0005 Asphalt fräsen ADS*Asphaltbeton Fräsasph. verw.**
StL-Nr. 2311300512909910
Asphalt fräsen und Fräsgut aufnehmen. Anschlusskante
geradlinig auf Frästiefe herstellen. Der Schnittlinienabstand darf maximal 15 mm betragen.
Asphaltdeckschicht.
Asphaltdeckschicht = Asphaltbeton.
Frästiefe '1 bis 4 cm.'

Fläche 'im Bereich der Asphaltdehnstellen.'

Breite '400 bis 600 cm.'

Fräsasphalt nach Wahl des AN verwerten.
Menge: 1500,000 m2
Leistungsbereichkatalog: 113

**04.03.0006 Erschwernis infolge Einbauten Erschwer. gesamt*Asphaltbefestig. Straßenabläufe**
StL-Nr. 231130781503
Erschwernis infolge Einbauten, Schächten und Straßenabläufen. Abgerechnet wird je Stück Einbauteil.
Erschwernis beim Fräsen, Aufnehmen, Aufsprühen von Bi-
tumenemulsionen sowie Herstellen von Asphaltschichten.
Asphaltbefestigung.
Straßenabläufe.
Menge: 30,000 St
Leistungsbereichkatalog: 113

**04.03.0007 Erschwernis infolge Einfassungen Erschwer. gesamt*A.deckschicht**
StL-Nr. 231130831199
Erschwernis infolge Einfassungen, Borden und Fahrbahnübergängen. Abgerechnet wird die Länge der Einfassung.
Erschwernis beim Fräsen oder Aufnehmen, Aufsprühen von
Bitumenemulsionen sowie Herstellen von Asphaltschichten.
Asphaltdeckschicht.
Einbauten 'Rinnen, Borde, Fahrbahnübergänge.'
Menge: 300,000 m
Leistungsbereichkatalog: 113

**04.03.0008 Unterlage reinigen gefr. Asphaltsch.*lose Teile aufn. zus. Flächen*Hochdr.-Sauganl.**
StL-Nr. 231130583112
Unterlage reinigen. Anfallendes Kehrgut nach Wahl des
AN verwerten.
Unterlage = gefräste Asphaltschicht.
Lose Bestandteile von Schadstellen aufnehmen.
Zusammenhängende Teilflächen.
Selbstaufnehmende Kehrmaschine. Letzter Arbeitsgang mit
Wasserhochdruckreinigungsgeräten mit rotierenden Düsen
und Absaugeinrichtung.
Menge: 4000,000 m2
Leistungsbereichkatalog: 113

**04.03.0009 Bitumenemulsion aufsprühen Bk100-Bk3,2*Asphalt gefräst C60BP4-S*Menge 300 g/m2**
StL-Nr. 23113063120139
Bitumenemulsion zur Herstellung des Schichtenverbundes
aufsprühen.
Auf Verkehrsflächen der Belastungsklassen Bk100 bis
Bk3,2.
Unterlage = Asphaltbefestigung, gefräst.
Bindemittel = C60BP4-S.
Bindemittelmenge = 300 g/m2.
Vor Einbau '2. Lage Asphalttragschicht sowie Asphaltdeckschicht.'
Menge: 7850,000 m2
Leistungsbereichkatalog: 113

**04.03.0010 Anschl. a. Fuge m. B-fugenb. herst. Anschl. ADS*Anschluss längs Schichtd. 4 cm*bis 20 m Breite 10 mm**
StL-Nr. 23113917115101
Anschluss als Fuge an bestehende Asphaltschicht oder
Bauteil in der Dicke der Asphaltschicht mit Bitumenfugenband einschließlich zugehörigem und zuvor aufgetragenem Voranstrichmittel herstellen.
Anschluss an Asphaltdeckschicht.
Längsfuge.
Dicke der Asphaltschicht = 4 cm.
Einzellängen bis 20,00 m.
Breite des Bitumenfugenbandes = 10 mm.
Menge: 600,000 m
Leistungsbereichkatalog: 113

**04.03.0011 Anschluss a. Fuge m. Fugenm. herst. Querfuge Fugenmasse N2**
StL-Nr. 2311391229999001
Anschluss als Fuge mit Fugenmasse herstellen.
Querfuge.
In 'Bereichen zwischen Asphaltdeckschicht und Betondecke.'

Fugenspalttiefe '15 bis 30 mm.'

Fugenspaltbreite '10 bis 20 mm.'

Mit heiß verarbeitbarer Fugenmasse Typ N2, einschließlich zugehörigem und zuvor aufgetragenem Voranstrichmittel.
Menge: 400,000 m
Leistungsbereichkatalog: 113

*Hinweis: Hinweis zu allen Positionen des LV-Bereichs 01.02.*
Hinweis zu den nachfolgenden Asphalteinbau-Positionen:
Sämtliche Asphaltschichten sind temperaturabgesenkt herzustellen. Die Temperaturabsenkung kann durch organische, mineralische, oberflächenaktive Zusätze oder durch die Schaumbitumentechnologie erfolgen.
Hierbei sind die Festlegungen für die Temperatur des
Asphaltmischgutes gem. den beiliegenden "Zusätzlichen Technischen Vertragsbedingungen - Ergänzungen und Änderungen" zu berücksichtigen.
Bei den angegebenen Bindemittelpaaren handelt es sich jeweils um ein resultierendes Bindemittel;
die Auswahl des Bindemittels erfolgt durch den Auftragnehmer in Abhängigkeit vom gewählten
Verfahren der Temperaturabsenkung.

**04.03.0012 Asphalttragsch. aus AC 22 T S herst Bk100*zwei Lagen**
StL-Nr. 23113123199010
Asphalttragschicht aus Asphalttragschichtmischgut
AC 22 T S herstellen. Anlieferung des Asphaltmischguts
in thermoisolierten Transportbehältern.
In Verkehrsflächen der Belastungsklasse Bk100.
Einbau 'im Bereich der Asphaltdehnstellen.'

Bindemittel '30/45 //
35/50 VL.'

In zwei Lagen.
Menge: 1850,000 t
Leistungsbereichkatalog: 113

**04.03.0013 Asphaltdecksch. aus AC 11 D S herst*Dicke 4 cm**
StL-Nr. 2311331891900000
Asphaltdeckschicht aus Asphaltbeton für Asphaltdeckschichten AC 11 D S herstellen. Anlieferung des
Asphaltmischguts in thermoisolierten
Transportbehältern.
In Verkehrsflächen 'der Belastungsklasse Bk100.'

Einbaudicke = 4 cm.
Bindemittel '25/55-55 A //
PmB 25/45 VL.'
Menge: 4000,000 m2
Leistungsbereichkatalog: 113

**04.03.0014 Abstumpfungsmaßnahme durchführen LFK 1/3*Menge 1 kg/m2 maschinell**
StL-Nr. 231139521011
Abstumpfungsmaßnahme zur Erhöhung der Anfangsgriffigkeit durch gleichmäßiges Aufbringen und Einwalzen von
Abstreukörnung durchführen. Nicht gebundene Abstreukörnung aufnehmen und nach Wahl des AN verwerten.
Abstreukörnung = Lieferkörnung 1/3.
Abstreumenge = 1 kg/m2.
Maschinell abstreuen.
Menge: 4000,000 m2
Leistungsbereichkatalog: 113

#### Unterabschnitt 04.04 Risssanierung

**04.04.0001 Riss sanieren**
Risssanierung durchführen.
Riss ausräumen, Riss heiß ausblasen, mit Rissmasse verfüllen und abdecken, Abdeckstreifen bis 5 cm Breite und 2 mm Dicke mit heiß verarbeitbarer Rissmasse herstellen, Abstreumaterial Lieferkörnung 1/3, C90/1.
Anfallendes Material von der Baustelle entfernen und einer Verwertung nach Wahl des AN zuführen.
Abstreumaterial gleichmäßig auf die noch heiße Rissmasse abstreuen und andrücken.
Überschüssiges Abstreumaterial von der Baustelle entfernen und einer Verwertung nach Wahl des AN zuführen.
Menge: 200,000 m

**04.04.0002 Riss aufweiten und verfüllen bis 5,00 m*T:2,0 cm B:8mm N2 verfüllen**
StL-Nr. 231144121101
Riss in Betondecke durch Schneiden aufweiten und als
Fuge verfüllen. Schneidschlamm absaugen und nach Wahl
des AN verwerten.
Einzellängen bis 5,00 m.
Fugenspalttiefe = 2,0 cm, Fugenspaltbreite = 8 mm.
Fugenspalt verfüllen mit heiß verarbeitbarer Fugenmasse
Typ N2.
Menge: 250,000 m
Leistungsbereichkatalog: 114

**04.04.0003 Verdübelung v. Riss od. Fuge herst. Decke ü. 22-26 cm**
StL-Nr. 2311441702
Verdübelung von Riss oder Fuge herstellen. Schlitz herstellen, Dübel einlegen und Schlitz mit Reaktionsharzmörtel schließen und Fugenkerbe herstellen.
Schlitzbreite 40 mm, Schlitzlänge für Dübellänge 500
mm. Ausgebaute Stoffe nach Wahl des AN verwerten.
Deckendicke über 22 cm bis 26 cm.
Menge: 100,000 St
Leistungsbereichkatalog: 114

**04.04.0004 Verankerung v. Riss od. Fuge herst. Ankerpaar*Decke 22-25 cm**
StL-Nr. 2311442213
Verankerung von Riss oder Fuge herstellen. Ausgebaute
Stoffe nach Wahl des AN verwerten. Abgerechnet wird die
Anzahl der hergestellten Verankerungen.
Zwei Schrägbohrungen herstellen, mit gießfähigem Reaktionsharzmörtel verfüllen und Ankerpaar einsetzen.
Deckendicke von 22 cm bis 25 cm.
Menge: 100,000 St
Leistungsbereichkatalog: 114

#### Unterabschnitt 04.05 Betonplattenersatz in Asphaltbauweise

**04.05.0001 Betondecke schneiden*Dicke ü. 20-25 cm Schlamm absaugen**
StL-Nr. 231140109302
Betondecke schneiden.
In 'voller Tiefe senkrecht in Längsrichtung mit Ankern, in Querrichtung mit Dübeln.'

Dicke der Betondecke über 20 bis 25 cm.
Schneidschlamm absaugen und nach Wahl des AN verwerten.
Menge: 2000,000 m
Leistungsbereichkatalog: 114

**04.05.0002 Betondecke schneiden - Kleinstmenge**
Betondecke schneiden - Kleinstmenge.
Tagespauschale für Betondecke senkrecht und geradlinig schneiden in Kleinstmengen.
Hierzu zählen Kanten- und Eckabbrüche oder kleine Ausbrüche in Betonplatten.
Schneiden in voller Tiefe senkrecht.
Dicke der Betondecke über 20 bis 25 cm.
Abgerechnet wird je angebrochenem Tag.
Arbeitszeit auf der Baustelle bis maximal 8 Stunden.
Menge: 4,000 d

**04.05.0003 Betondecke aufnehmen Fahrbahnstreifen*Betondecke auf Unterl. HGT*mit Dübeln/Ankern Fugenfüllstoffe*Tiefe ü. 20-25 cm fräsen*Ausb. Verw. zuf.**
StL-Nr. 2311400271321333
Betondecke ausbauen und aufnehmen. Dicke der Betondecke und Betondruckfestigkeit nach Unterlagen des AG.
Fläche = Fahrbahnstreifen.
Befestigung = Betondecke.
Auf Unterlage = hydraulisch gebundene Tragschicht.
Decke ohne Bewehrung, mit Dübeln und Ankern.
Einschließlich vorhandener Fugenfüllstoffe.
Gesamtausbautiefe über 20 bis 25 cm.
Aufnehmen durch Fräsen. Das Aufnehmen nicht fräsbarer
Randbereiche wird nicht gesondert vergütet.
Ausbaustoffe nach Wahl des AN verwerten.
Angaben zu den umweltrelevanten Merkmalen nach Unterlagen des AG.
Menge: 3000,000 m2
Leistungsbereichkatalog: 114

**04.05.0004 Betondecke aufnehmen auf Bauwerk*Betondecke*m.dopp.Bewehrung Fugenfüllstoffe*Tiefe ü. 15-20 cm herausheben*Ausb. Verw. zuf.**
StL-Nr. 2311400251941223
Betondecke ausbauen und aufnehmen. Dicke der Betondecke und Betondruckfestigkeit nach Unterlagen des AG.
Fläche = auf Bauwerk.
Befestigung = Betondecke.
Unterlage 'Schutzschicht auf Bauwerk.'

Decke mit doppelter Bewehrung, Dübeln und Ankern.
Einschließlich vorhandener Fugenfüllstoffe.
Gesamtausbautiefe über 15 bis 20 cm.
Aufnehmen durch Herausheben.
Ausbaustoffe nach Wahl des AN verwerten.
Angaben zu den umweltrelevanten Merkmalen nach Unterlagen des AG.
Menge: 250,000 m2
Leistungsbereichkatalog: 114

**04.05.0005 Asphalt fräsen Fahrstreifen Fräsasph. verw.**
StL-Nr. 2311300590902910
Asphalt fräsen und Fräsgut aufnehmen. Anschlusskante
geradlinig auf Frästiefe herstellen. Der Schnittlinienabstand darf maximal 15 mm betragen.
Asphalt 'Tragschicht AC 32 T S und Deckschicht AC 11 D S.'

Frästiefe 'über 4 bis 24 cm.'

Fläche = Fahrstreifen.
Breite '100 bis 500 cm.'

Fräsasphalt nach Wahl des AN verwerten.
Menge: 7500,000 m2
Leistungsbereichkatalog: 113

**04.05.0006 Asphalt fräsen ADS*Asphaltbeton*Tiefe ü.2,5-4,5cm Bauwerk mit Kappe*Fahrstreifen*Fräsasph. verw.**
StL-Nr. 2311300512322910
Asphalt fräsen und Fräsgut aufnehmen. Anschlusskante
geradlinig auf Frästiefe herstellen. Der Schnittlinienabstand darf maximal 15 mm betragen.
Asphaltdeckschicht.
Asphaltdeckschicht = Asphaltbeton.
Frästiefe über 2,5 bis 4,5 cm.
Auf Bauwerk mit Erschwernissen infolge Arbeiten bis an
Kappen oder Fugen.
Fläche = Fahrstreifen.
Breite '100 bis 500 cm.'

Fräsasphalt nach Wahl des AN verwerten.
Menge: 200,000 m2
Leistungsbereichkatalog: 113

**04.05.0007 Erschwernis infolge Einbauten Erschwer. fräsen*A.deckschicht Straßenabläufe**
StL-Nr. 231130782103
Erschwernis infolge Einbauten, Schächten und Straßenabläufen. Abgerechnet wird je Stück Einbauteil.
Erschwernis beim Fräsen.
Asphaltdeckschicht.
Straßenabläufe.
Menge: 20,000 St
Leistungsbereichkatalog: 113

**04.05.0008 Erschwernis infolge Einfassungen Erschwer. gesamt*A.deckschicht**
StL-Nr. 231130831199
Erschwernis infolge Einfassungen, Borden und Fahrbahnübergängen. Abgerechnet wird die Länge der Einfassung.
Erschwernis beim Fräsen oder Aufnehmen, Aufsprühen von
Bitumenemulsionen sowie Herstellen von Asphaltschichten.
Asphaltdeckschicht.
Einbauten 'Rinnen, Borde, Fahrbahnübergänge.'
Menge: 150,000 m
Leistungsbereichkatalog: 113

**04.05.0009 Erschwernis infolge Einfassungen Erschwer. gesamt*A.deckschicht**
StL-Nr. 231130831199
Erschwernis infolge Einfassungen, Borden und Fahrbahnübergängen. Abgerechnet wird die Länge der Einfassung.
Erschwernis beim Fräsen oder Aufnehmen, Aufsprühen von
Bitumenemulsionen sowie Herstellen von Asphaltschichten.
Asphaltdeckschicht.
Einbauten 'Übergangskonstruktionen an Bauwerken.'
Menge: 50,000 m
Leistungsbereichkatalog: 113

**04.05.0010 Bitumenemulsion aufsprühen Bk100-Bk3,2*Asphalt frisch C60BP4-S*Menge 300 g/m2**
StL-Nr. 23113063110139
Bitumenemulsion zur Herstellung des Schichtenverbundes
aufsprühen.
Auf Verkehrsflächen der Belastungsklassen Bk100 bis
Bk3,2.
Unterlage = Asphaltbefestigung, frisch.
Bindemittel = C60BP4-S.
Bindemittelmenge = 300 g/m2.
Vor Einbau '2. Lage Asphalttragschicht sowie Asphaltdeckschicht.'
Menge: 8200,000 m2
Leistungsbereichkatalog: 113

**04.05.0011 Anschl. a. Fuge m. B-fugenb. herst. Anschl. ADS*Anschluss längs Schichtd. 4 cm*bis 20 m Breite 10 mm**
StL-Nr. 23113917115101
Anschluss als Fuge an bestehende Asphaltschicht oder
Bauteil in der Dicke der Asphaltschicht mit Bitumenfugenband einschließlich zugehörigem und zuvor aufgetragenem Voranstrichmittel herstellen.
Anschluss an Asphaltdeckschicht.
Längsfuge.
Dicke der Asphaltschicht = 4 cm.
Einzellängen bis 20,00 m.
Breite des Bitumenfugenbandes = 10 mm.
Menge: 600,000 m
Leistungsbereichkatalog: 113

**04.05.0012 Anschl. a. Fuge m. B-fugenb. herst. Anschl. ADS*Anschluss längs Schichtd. 4 cm*über 20-100 m Breite 10 mm**
StL-Nr. 23113917115201
Anschluss als Fuge an bestehende Asphaltschicht oder
Bauteil in der Dicke der Asphaltschicht mit Bitumenfugenband einschließlich zugehörigem und zuvor aufgetragenem Voranstrichmittel herstellen.
Anschluss an Asphaltdeckschicht.
Längsfuge.
Dicke der Asphaltschicht = 4 cm.
Einzellängen über 20,00 m bis 100,00 m.
Breite des Bitumenfugenbandes = 10 mm.
Menge: 300,000 m
Leistungsbereichkatalog: 113

**04.05.0013 Anschl. a. Fuge m. B-fugenb. herst. Anschl. ADS*Anschluss längs Schichtd. 4 cm*über 100 m Breite 10 mm**
StL-Nr. 23113917115301
Anschluss als Fuge an bestehende Asphaltschicht oder
Bauteil in der Dicke der Asphaltschicht mit Bitumenfugenband einschließlich zugehörigem und zuvor aufgetragenem Voranstrichmittel herstellen.
Anschluss an Asphaltdeckschicht.
Längsfuge.
Dicke der Asphaltschicht = 4 cm.
Einzellängen über 100,00 m.
Breite des Bitumenfugenbandes = 10 mm.
Menge: 300,000 m
Leistungsbereichkatalog: 113

**04.05.0014 Anschluss a. Fuge m. Fugenm. herst. Querfuge Fugenmasse N2**
StL-Nr. 2311391229999001
Anschluss als Fuge mit Fugenmasse herstellen.
Querfuge.
In 'Bereichen zwischen Asphaltdeckschicht und Betondecke.'

Fugenspalttiefe '15 bis 30 mm.'

Fugenspaltbreite '10 bis 20 mm.'

Mit heiß verarbeitbarer Fugenmasse Typ N2, einschließlich zugehörigem und zuvor aufgetragenem Voranstrichmittel.
Menge: 200,000 m
Leistungsbereichkatalog: 113

**04.05.0015 Randabdichtung herstellen Flankenfl. rein.*Randmasse ein Arbeitsgang*über 22-30 cm**
StL-Nr. 231139221317
Flankenfläche des hochliegenden Randes der Asphaltschichten abdichten.
Reinigen der Flankenfläche mit Hochdruckreiniger.
Abdichtung mit heiß zu verarbeitender bitumenhaltiger Masse zur Randabdichtung.
Herstellung für alle Schichten in einem Arbeitsgang.
Dicke der abzudichtenden Asphaltbefestigung über 22 bis
30 cm.
Menge: 100,000 m
Leistungsbereichkatalog: 113

**04.05.0016 Unterlage profilieren STS*EV2 min. 120 MPa Unebenh. max.2 cm**
StL-Nr. 231140402101
Ungebundene Unterlage profilieren und verdichten. Ab-
weichung von der Sollhöhe +2/-2 cm. Baustoffgemisch,
soweit möglich, innerhalb der Baustelle ausgleichen.
Lieferung von Baustoffen wird gesondert vergütet.
Unterlage = Schottertragschicht.
Verformungsmodul der Unterlage mindestens 120 MPa.
Unebenheit innerhalb einer 4,00 m langen Messstrecke
höchstens 2 cm in Längs- und Querrichtung.
Menge: 1000,000 m2
Leistungsbereichkatalog: 114

**04.05.0017 Hydr.gebund.Tragschicht herstellen Unterl.f.Asphalt.*Dicke 15 cm Nassnachbeh.**
StL-Nr. 2311413010001001
Hydraulisch gebundene Tragschicht herstellen.
Als Unterlage für Asphaltschicht.
Einbaudicke = 15 cm.
Nassnachbehandlung.
Menge: 1000,000 m2
Leistungsbereichkatalog: 114

*Hinweis: Hinweis zu allen Positionen des LV-Bereichs 01.02.*
Hinweis zu den nachfolgenden Asphalteinbau-Positionen:
Sämtliche Asphaltschichten sind temperaturabgesenkt herzustellen. Die Temperaturabsenkung kann durch organische, mineralische, oberflächenaktive Zusätze oder durch die Schaumbitumentechnologie erfolgen.
Hierbei sind die Festlegungen für die Temperatur des
Asphaltmischgutes gem. den beiliegenden "Zusätzlichen Technischen Vertragsbedingungen - Ergänzungen und Änderungen" zu berücksichtigen.
Bei den angegebenen Bindemittelpaaren handelt es sich jeweils um ein resultierendes Bindemittel;
die Auswahl des Bindemittels erfolgt durch den Auftragnehmer in Abhängigkeit vom gewählten
Verfahren der Temperaturabsenkung.

**04.05.0018 Asphalttragsch. aus AC 32 T S herst Bk100*zwei Lagen**
StL-Nr. 23113113199010
Asphalttragschicht aus Asphalttragschichtmischgut
AC 32 T S herstellen. Anlieferung des Asphaltmischguts
in thermoisolierten Transportbehältern.
In Verkehrsflächen der Belastungsklasse Bk100.
Einbau 'auf vorhandener HGT oder auf Bauwerk.'

Bindemittel '30/45 //
35/50 VL.'

In zwei Lagen.
Menge: 1920,000 t
Leistungsbereichkatalog: 113

**04.05.0019 Asphaltdecksch. aus AC 11 D S herst*Dicke 4 cm Bitumen 25/55-55A**
StL-Nr. 2311331891100000
Asphaltdeckschicht aus Asphaltbeton für Asphaltdeckschichten AC 11 D S herstellen. Anlieferung des
Asphaltmischguts in thermoisolierten
Transportbehältern.
In Verkehrsflächen 'der Belastungsklasse Bk100.'

Einbaudicke = 4 cm.
Bindemittel = 25/55-55 A.
Menge: 4200,000 m2
Leistungsbereichkatalog: 113

**04.05.0020 Abstumpfungsmaßnahme durchführen LFK 1/3*Menge 1 kg/m2 maschinell**
StL-Nr. 231139521011
Abstumpfungsmaßnahme zur Erhöhung der Anfangsgriffigkeit durch gleichmäßiges Aufbringen und Einwalzen von
Abstreukörnung durchführen. Nicht gebundene Abstreukörnung aufnehmen und nach Wahl des AN verwerten.
Abstreukörnung = Lieferkörnung 1/3.
Abstreumenge = 1 kg/m2.
Maschinell abstreuen.
Menge: 4200,000 m2
Leistungsbereichkatalog: 113

*Hinweis: Hinweis zu nachfolgender Positon "Verkehrsfläche kehren"*
Hinweis zu nachfolgender Positon "Verkehrsfläche kehren".
Die Position "Verkehrsfläche kehren" gilt für alle Bereiche des Abschnitts 04.

**04.05.0021 Verkehrsfläche kehren Walzasphalt**
StL-Nr. 2311397729
Verkehrsfläche mit einer selbstaufnehmenden Kehrmaschine nach Verkehrsfreigabe unverzüglich nach Aufforderung
durch den AG kehren. Kehrgut aufnehmen und nach Wahl
des AN verwerten.
Verkehrsfläche = Fahrbahndeckschicht aus Walzasphalt.
Verkehrssicherungsmaßnahmen 'im Zuge der Sanierungsmaßnahmen.'
Menge: 9700,000 m2
Leistungsbereichkatalog: 113

*Hinweis: Hinweis zu nachfolgenden Zulagepositionen*
Hinweis zu nachfolgenden Zulagepositionen.
Mehrere Einzelflächen, die unmittelbar aneinanderstoßen, werden als eine Fläche aufgemessen und als ein Stück abgerechnet. Dies gilt auch, wenn diese nicht innerhalb einer Tages- bzw. Nachtleistung abgearbeitet werden.

**04.05.0022 Zulage Kleinflächen bis 20 m²**
Zulage Kleinflächen bis 20 m².
Zulage zu Pos. 04.02.0001 bis 04.05.0021 für kleinflächige Reparaturstellen.
In dieser Position sind alle Erschwernisse und Mehrkosten(Handeinbau, Mindermengen, Einsatz von Kleingeräten, etc.) abgegolten.
Die Zulage wird ungeachtet der erforderlichen, unterschiedlichen Leistungen, je Reparaturstelle nur einmal vergütet.
Für Flächen bis 20 m².
Menge: 5,000 St

**04.05.0023 Zulage Kleinflächen über 20 bis 50 m²**
Zulage Kleinflächen über 20 bis 50 m².
Zulage zu Pos. 04.02.0001 bis 04.05.0021 für kleinflächige Reparaturstellen.
In dieser Position sind alle Erschwernisse und Mehrkosten(Handeinbau, Mindermengen, Einsatz von Kleingeräten, etc.) abgegolten.
Die Zulage wird ungeachtet der erforderlichen, unterschiedlichen Leistungen, je Reparaturstelle nur einmal vergütet.
Für Flächen über 20 bis 50 m².
Menge: 4,000 St

**04.05.0024 Zulage Kleinflächen über 50 bis 100 m²**
Zulage Kleinflächen über 50 bis 100 m².
Zulage zu Pos. 04.02.0001 bis 04.05.0021 für kleinflächige Reparaturstellen.
In dieser Position sind alle Erschwernisse und Mehrkosten(Handeinbau, Mindermengen, Einsatz von Kleingeräten, etc.) abgegolten.
Die Zulage wird ungeachtet der erforderlichen, unterschiedlichen Leistungen, je Reparaturstelle nur einmal vergütet.
Für Flächen über 50 bis 100 m².
Menge: 4,000 St

### Abschnitt 05 AM Pollenried

#### Unterabschnitt 05.01 Baustelleneinrichtung, Verkehrssicherung, Beleuchtung

**05.01.0001 Baustelle einrichten u. räumen**
Geräte, Werkzeuge und sonstige Betriebsmittel, die zur
vertragsgemäßen Ausführung der Bauleistungen erforderlich sind, auf die Baustelle bringen, bereitstellen und
soweit der Geräteeinsatz nicht gesondert vergütet
wird - betriebsfertig aufstellen einschl. der dafür
notwendigen Arbeiten. Die erforderlichen festen Anlagen
herstellen. Baubüros, Unterkünfte, Werkstätten, Lagerschuppen und dgl., soweit erforderlich, antransportieren, aufbauen und einrichten. Strom-, Wasser-, Fernsprechanschluss sowie Entsorgungseinrichtungen und dgl.
für die Baustelle, soweit erforderlich, herstellen. Bei
Bedarf Lagerplätze, sonstige Platzbefestigungen und
Wege im Baustellenbereich anlegen. Oberbodenarbeiten
einschl. Beseitigen von Aufwuchs für die Baustelleneinrichtung, soweit erforderlich, ausführen. Flächen beschaffen, sofern die vom AG zur Verfügung gestellten
nicht ausreichen. Kosten für Vorhalten, Unterhalten und
Betreiben der Geräte, Anlagen und Einrichtungen
einschl. Mieten, Pacht, Gebühren und dgl. werden nicht
mit dieser Position, sondern mit den Einheitspreisen
der betreffenden Teilleistungen vergütet. Baustelle von allen Geräten, Anlagen, Einrichtungen und dgl. räumen. Benutzte Flächen und Wege entsprechend dem ursprüng-lichen Zustand herrichten.
Soweit nicht für bestimmte Leistungen für das Einrichten sowie das Räumen der Baustelle gesonderte Positionen im Leistungsverzeichnis enthalten sind, gilt diese Position für alle Leistungen dieses Abschnittes des Leistungsverzeichnisses.
Zufahrt zur Baustelle vorhanden.
Menge: 4,000 St

**05.01.0002 Zulage zu Baustelleneinrichtung**
Zulage zu Baustelleneinrichtung.
In diese Zulage sind alle erforderlichen, zusätzlichen Aufwendungen für Nachtarbeit, Beleuchtung, Verringerung des Leistungsansatzes, verkürzter Ausführungszeitraum sowie das Bereithalten und zusätzlicher An- und Abtransport von Arbeitsgeräten einzurechnen.
Menge: 1,000 St

**05.01.0003 Verk.sich. kürzerer Dauer durchf.*VZ-Plan des AG*bei Dunkelheit Anordnung n. Unt.*gebührenfrei**
StL-Nr. 2110513591999211
Verkehrssicherung an Arbeitsstellen von kürzerer Dauer
betriebsfertig aufbauen, vorhalten, warten, instand
setzen, betreiben und abbauen. Vorübergehende Verkehrssicherungsmaßnahmen durchführen.
Nach RSA, Regelplan 'DIV/1l oder Musterplan DIV/4.'

Nach Verkehrszeichenplan des AG.
Für 'stationäre Arbeitsstelle,
fahrbare Absperrtafel mit satellitengestütztem Ortungsgerät und Übertragungseinheit (GSM) entsprechend den "Anforderungen an die GPS-Ortung von fahrbaren Absperrtafeln".'

Länge des Arbeitsbereiches '4.000 m.'

Gesamtdauer der Verkehrsführung 'über 6 h bis 10 h.'

Bei Dunkelheit.
Verkehrsrechtliche Anordnung nach Unterlagen des AG
einholen und zugehörige Unterlagen erstellen. Erforderliche Ortsbesichtigungen zur Erstellung der Planunterlagen für die verkehrsrechtliche Anordnung durchführen.
Gebührenfrei.
Menge: 2,000 St
Leistungsbereichkatalog: 105

**05.01.0004 Verk.sich. kürzerer Dauer durchf.*VZ-Plan des AG*bei Dunkelheit Anordnung n. Unt.*gebührenfrei**
StL-Nr. 2110513591999211
Verkehrssicherung an Arbeitsstellen von kürzerer Dauer
betriebsfertig aufbauen, vorhalten, warten, instand
setzen, betreiben und abbauen. Vorübergehende Verkehrssicherungsmaßnahmen durchführen.
Nach RSA, Regelplan 'DIV/1r.'

Nach Verkehrszeichenplan des AG.
Für 'stationäre Arbeitsstelle,
fahrbare Absperrtafel mit satellitengestütztem Ortungsgerät und Übertragungseinheit (GSM) entsprechend den "Anforderungen an die GPS-Ortung von fahrbaren Absperrtafeln".'

Länge des Arbeitsbereiches '4.000 m.'

Gesamtdauer der Verkehrsführung 'über 6 h bis 10 h.'

Bei Dunkelheit.
Verkehrsrechtliche Anordnung nach Unterlagen des AG
einholen und zugehörige Unterlagen erstellen. Erforderliche Ortsbesichtigungen zur Erstellung der Planunterlagen für die verkehrsrechtliche Anordnung durchführen.
Gebührenfrei.
Menge: 2,000 St
Leistungsbereichkatalog: 105

**05.01.0005 Verk.sich. kürzerer Dauer durchf.*VZ-Plan des AG*bei Dunkelheit Anordnung n. Unt.*gebührenfrei**
StL-Nr. 2110513591999211
Verkehrssicherung an Arbeitsstellen von kürzerer Dauer
betriebsfertig aufbauen, vorhalten, warten, instand
setzen, betreiben und abbauen. Vorübergehende Verkehrssicherungsmaßnahmen durchführen.
Nach RSA, Regelplan 'Musterplan D5; modifiziert verkürzte Ausfahrt.'

Nach Verkehrszeichenplan des AG.
Für 'stationäre Arbeitsstelle,
fahrbare Absperrtafel mit satellitengestütztem Ortungsgerät und Übertragungseinheit (GSM) entsprechend den "Anforderungen an die GPS-Ortung von fahrbaren Absperrtafeln".'

Länge des Arbeitsbereiches '2.000 m.'

Gesamtdauer der Verkehrsführung 'über 6 h bis 10 h.'

Bei Dunkelheit.
Verkehrsrechtliche Anordnung nach Unterlagen des AG
einholen und zugehörige Unterlagen erstellen. Erforderliche Ortsbesichtigungen zur Erstellung der Planunterlagen für die verkehrsrechtliche Anordnung durchführen.
Gebührenfrei.
Menge: 1,000 St
Leistungsbereichkatalog: 105

**05.01.0006 Verk.sich. kürzerer Dauer durchf.*VZ-Plan des AG*bei Dunkelheit Anordnung n. Unt.*gebührenfrei**
StL-Nr. 2110513591999211
Verkehrssicherung an Arbeitsstellen von kürzerer Dauer
betriebsfertig aufbauen, vorhalten, warten, instand
setzen, betreiben und abbauen. Vorübergehende Verkehrssicherungsmaßnahmen durchführen.
Nach RSA, Regelplan 'Musterplan DIV/1r; modifiziert verkürzte Einfahrt.'

Nach Verkehrszeichenplan des AG.
Für 'stationäre Arbeitsstelle,
fahrbare Absperrtafel mit satellitengestütztem Ortungsgerät und Übertragungseinheit (GSM) entsprechend den "Anforderungen an die GPS-Ortung von fahrbaren Absperrtafeln".'

Länge des Arbeitsbereiches '2.000 m.'

Gesamtdauer der Verkehrsführung 'über 6 h bis 10 h.'

Bei Dunkelheit.
Verkehrsrechtliche Anordnung nach Unterlagen des AG
einholen und zugehörige Unterlagen erstellen. Erforderliche Ortsbesichtigungen zur Erstellung der Planunterlagen für die verkehrsrechtliche Anordnung durchführen.
Gebührenfrei.
Menge: 1,000 St
Leistungsbereichkatalog: 105

**05.01.0007 Kontrolle d. Verkehrss. an Arb.st. zweimal täglich*schrift.Dokument**
StL-Nr. 2110590531
Kontrolle der Verkehrssicherung an Arbeitsstellen
einschließlich temporärer Verkehrsschilder,
vorübergehender Markierungen, transportabler Lichtsignalanlagen, baulicher Leitelemente und transportabler
Schutzeinrichtungen gemäß ZTV-SA durchführen. Die Kontrolle ist unmittelbar nach deren Durchführung zu erfassen und zu dokumentieren. Arbeits- und Hilfsmittel
sind vom AN zu stellen und dem AG jederzeit zugänglich
zu machen. Die Kontrolle der Umleitungsstrecke wird gesondert vergütet.
Kontrolle zweimal täglich.
Schriftliche Dokumentation der Kontrolle nach Unterlagen des AG.
Menge: 4,000 d
Leistungsbereichkatalog: 105

**05.01.0008 Baustellenbeleuchtung**
Baustellenbeleuchtung für die gesamten Deckensanierungen
im Bereich der Autobahn und der Anschlussstellen gemäß
Baubeschreibung Ziff. 3.4, je Arbeitsstelle einrichten, vorhalten,betreiben und wieder abbauen.
Dies gilt für Beleuchtungskörper (Powermoon oder LED)oder für separat aufgestellte Beleuchtungseinheiten mit
Stromgenerator sowie für Beleuchtungskörper auf den einzelnen Baumaschinen (Großgeräten) ohne die eingebauten Schweinwerfer.
Als Baumaschine wird bezeichnet:
- Asphaltfertiger, max. 2 zuätzliche Beleuchtungskörper
- Walze, max. 1 zusätzlicher Beleuchtungskörper
- Rampenspritzgerät, max. 1 zusätzlicher Beleuchtungsk.
- HDW Kehrmaschine, max. 1 zusätzlicher Beleuchtungsk.
Eingebaute Fahrzeuglampen (Scheinwerfer) können nicht
verrechnet werden.
Die Einheit d wird wird nach Kalendertag bzw. je Nacht abgerechnet, in der mehr als 3 h gearbeitet wird.
Menge: 4,000 d

#### Unterabschnitt 05.02 Fugensanierung A3 FR PA Betr.KM 478,820 - 479,460

**05.02.0001 Fugenfüllung ersetzen Querfuge*n.gefährl. Abfall über 5-10 m*Tiefe über 4-6 cm Breite ü. 8-12mm*N2 verfüllen**
StL-Nr. 23114442213221
Fugenfüllung ersetzen. Schadhafte Fugenfüllung ausbauen
und nach Wahl des AN verwerten. Fuge ausbürsten und
verfüllen.
Querfuge.
Vorhandene Fugenfüllung = Fugenmasse, nicht gefährlicher Abfall. Ausgebaute Stoffe nach Wahl des AN verwerten.
Einzellängen über 5,00 m bis 10,00 m.
Fugenspalttiefe über 4 cm bis 6 cm.
Fugenspaltbreite über 8 mm bis 12 mm.
Fugenspalt verfüllen mit heiß verarbeitbarer Fugenmasse
Typ N2.
Menge: 200,000 m
Leistungsbereichkatalog: 114

**05.02.0002 Verkehrsfläche kehren Walzasphalt**
StL-Nr. 2311397729
Verkehrsfläche mit einer selbstaufnehmenden Kehrmaschine nach Verkehrsfreigabe unverzüglich nach Aufforderung
durch den AG kehren. Kehrgut aufnehmen und nach Wahl
des AN verwerten.
Verkehrsfläche = Fahrbahndeckschicht aus Walzasphalt.
Verkehrssicherungsmaßnahmen 'im Zuge der Sanierungsmaßnahme.'
Menge: 1000,000 m2
Leistungsbereichkatalog: 113

### Abschnitt 06 AM Wörth an der Isar

#### Unterabschnitt 06.01 Baustelleneinrichtung, Verkehrssicherung, Beleuchtung

**06.01.0001 Baustelle einrichten u. räumen**
Geräte, Werkzeuge und sonstige Betriebsmittel, die zur
vertragsgemäßen Ausführung der Bauleistungen erforderlich sind, auf die Baustelle bringen, bereitstellen und
soweit der Geräteeinsatz nicht gesondert vergütet
wird - betriebsfertig aufstellen einschl. der dafür
notwendigen Arbeiten. Die erforderlichen festen Anlagen
herstellen. Baubüros, Unterkünfte, Werkstätten, Lagerschuppen und dgl., soweit erforderlich, antransportieren, aufbauen und einrichten. Strom-, Wasser-, Fernsprechanschluss sowie Entsorgungseinrichtungen und dgl.
für die Baustelle, soweit erforderlich, herstellen. Bei
Bedarf Lagerplätze, sonstige Platzbefestigungen und
Wege im Baustellenbereich anlegen. Oberbodenarbeiten
einschl. Beseitigen von Aufwuchs für die Baustelleneinrichtung, soweit erforderlich, ausführen. Flächen beschaffen, sofern die vom AG zur Verfügung gestellten
nicht ausreichen. Kosten für Vorhalten, Unterhalten und
Betreiben der Geräte, Anlagen und Einrichtungen
einschl. Mieten, Pacht, Gebühren und dgl. werden nicht
mit dieser Position, sondern mit den Einheitspreisen
der betreffenden Teilleistungen vergütet. Baustelle von allen Geräten, Anlagen, Einrichtungen und dgl. räumen. Benutzte Flächen und Wege entsprechend dem ursprüng-lichen Zustand herrichten.
Soweit nicht für bestimmte Leistungen für das Einrichten sowie das Räumen der Baustelle gesonderte Positionen im Leistungsverzeichnis enthalten sind, gilt diese Position für alle Leistungen dieses Abschnittes des Leistungsverzeichnisses.
Zufahrt zur Baustelle vorhanden.
Menge: 52,000 St

**06.01.0002 Zulage zu Baustelleneinrichtung**
Zulage zu Baustelleneinrichtung.
In diese Zulage sind alle erforderlichen, zusätzlichen Aufwendungen für Nachtarbeit, Beleuchtung, Verringerung des Leistungsansatzes, verkürzter Ausführungszeitraum sowie das Bereithalten und zusätzlicher An- und Abtransport von Arbeitsgeräten einzurechnen.
Menge: 1,000 St

**06.01.0003 Verk.sich. kürzerer Dauer durchf.*VZ-Plan des AG*bei Dunkelheit Anordnung n. Unt.*gebührenfrei**
StL-Nr. 2110513591999211
Verkehrssicherung an Arbeitsstellen von kürzerer Dauer
betriebsfertig aufbauen, vorhalten, warten, instand
setzen, betreiben und abbauen. Vorübergehende Verkehrssicherungsmaßnahmen durchführen.
Nach RSA, Regelplan 'DIV/1l oder Musterplan DIV/4.'

Nach Verkehrszeichenplan des AG.
Für 'stationäre Arbeitsstelle,
fahrbare Absperrtafel mit satellitengestütztem Ortungsgerät und Übertragungseinheit (GSM) entsprechend den "Anforderungen an die GPS-Ortung von fahrbaren Absperrtafeln".'

Länge des Arbeitsbereiches '4.000 m.'

Gesamtdauer der Verkehrsführung 'über 6 h bis 10 h.'

Bei Dunkelheit.
Verkehrsrechtliche Anordnung nach Unterlagen des AG
einholen und zugehörige Unterlagen erstellen. Erforderliche Ortsbesichtigungen zur Erstellung der Planunterlagen für die verkehrsrechtliche Anordnung durchführen.
Gebührenfrei.
Menge: 10,000 St
Leistungsbereichkatalog: 105

**06.01.0004 Verk.sich. kürzerer Dauer durchf.*VZ-Plan des AG*bei Dunkelheit Anordnung n. Unt.*gebührenfrei**
StL-Nr. 2110513591999211
Verkehrssicherung an Arbeitsstellen von kürzerer Dauer
betriebsfertig aufbauen, vorhalten, warten, instand
setzen, betreiben und abbauen. Vorübergehende Verkehrssicherungsmaßnahmen durchführen.
Nach RSA, Regelplan 'DIV/1r.'

Nach Verkehrszeichenplan des AG.
Für 'stationäre Arbeitsstelle,
fahrbare Absperrtafel mit satellitengestütztem Ortungsgerät und Übertragungseinheit (GSM) entsprechend den "Anforderungen an die GPS-Ortung von fahrbaren Absperrtafeln".'

Länge des Arbeitsbereiches '4.000 m.'

Gesamtdauer der Verkehrsführung 'über 6 h bis 10 h.'

Bei Dunkelheit.
Verkehrsrechtliche Anordnung nach Unterlagen des AG
einholen und zugehörige Unterlagen erstellen. Erforderliche Ortsbesichtigungen zur Erstellung der Planunterlagen für die verkehrsrechtliche Anordnung durchführen.
Gebührenfrei.
Menge: 25,000 St
Leistungsbereichkatalog: 105

**06.01.0005 Verk.sich. kürzerer Dauer durchf.*VZ-Plan des AG*bei Dunkelheit Anordnung n. Unt.*gebührenfrei**
StL-Nr. 2110513591999211
Verkehrssicherung an Arbeitsstellen von kürzerer Dauer
betriebsfertig aufbauen, vorhalten, warten, instand
setzen, betreiben und abbauen. Vorübergehende Verkehrssicherungsmaßnahmen durchführen.
Nach RSA, Regelplan 'Musterplan D5; modifiziert verkürzte Ausfahrt.'

Nach Verkehrszeichenplan des AG.
Für 'stationäre Arbeitsstelle,
fahrbare Absperrtafel mit satellitengestütztem Ortungsgerät und Übertragungseinheit (GSM) entsprechend den "Anforderungen an die GPS-Ortung von fahrbaren Absperrtafeln".'

Länge des Arbeitsbereiches '2.000 m.'

Gesamtdauer der Verkehrsführung 'über 6 h bis 10 h.'

Bei Dunkelheit.
Verkehrsrechtliche Anordnung nach Unterlagen des AG
einholen und zugehörige Unterlagen erstellen. Erforderliche Ortsbesichtigungen zur Erstellung der Planunterlagen für die verkehrsrechtliche Anordnung durchführen.
Gebührenfrei.
Menge: 25,000 St
Leistungsbereichkatalog: 105

**06.01.0006 Verk.sich. kürzerer Dauer durchf.*VZ-Plan des AG*bei Dunkelheit Anordnung n. Unt.*gebührenfrei**
StL-Nr. 2110513591999211
Verkehrssicherung an Arbeitsstellen von kürzerer Dauer
betriebsfertig aufbauen, vorhalten, warten, instand
setzen, betreiben und abbauen. Vorübergehende Verkehrssicherungsmaßnahmen durchführen.
Nach RSA, Regelplan 'Musterplan DIV/1r; modifiziert verkürzte Einfahrt.'

Nach Verkehrszeichenplan des AG.
Für 'stationäre Arbeitsstelle,
fahrbare Absperrtafel mit satellitengestütztem Ortungsgerät und Übertragungseinheit (GSM) entsprechend den "Anforderungen an die GPS-Ortung von fahrbaren Absperrtafeln".'

Länge des Arbeitsbereiches '2.000 m.'

Gesamtdauer der Verkehrsführung 'über 6 h bis 10 h.'

Bei Dunkelheit.
Verkehrsrechtliche Anordnung nach Unterlagen des AG
einholen und zugehörige Unterlagen erstellen. Erforderliche Ortsbesichtigungen zur Erstellung der Planunterlagen für die verkehrsrechtliche Anordnung durchführen.
Gebührenfrei.
Menge: 1,000 St
Leistungsbereichkatalog: 105

**06.01.0007 Kontrolle d. Verkehrss. an Arb.st. zweimal täglich*schrift.Dokument**
StL-Nr. 2110590531
Kontrolle der Verkehrssicherung an Arbeitsstellen
einschließlich temporärer Verkehrsschilder,
vorübergehender Markierungen, transportabler Lichtsignalanlagen, baulicher Leitelemente und transportabler
Schutzeinrichtungen gemäß ZTV-SA durchführen. Die Kontrolle ist unmittelbar nach deren Durchführung zu erfassen und zu dokumentieren. Arbeits- und Hilfsmittel
sind vom AN zu stellen und dem AG jederzeit zugänglich
zu machen. Die Kontrolle der Umleitungsstrecke wird gesondert vergütet.
Kontrolle zweimal täglich.
Schriftliche Dokumentation der Kontrolle nach Unterlagen des AG.
Menge: 52,000 d
Leistungsbereichkatalog: 105

**06.01.0008 Stoppstelle für Arbeitsstellen von kürzerer Dauer herstellen**
Stoppstelle für stationäre Arbeitsstellen von kürzerer Dauer in Verkehrssicherung Tag/Nacht herstellen.
Menge: 10,000 St

**06.01.0009 Baustellenbeleuchtung**
Baustellenbeleuchtung für die gesamten Deckensanierungen
im Bereich der Autobahn und der Anschlussstellen gemäß
Baubeschreibung Ziff. 3.4, je Arbeitsstelle einrichten, vorhalten,betreiben und wieder abbauen.
Dies gilt für Beleuchtungskörper (Powermoon oder LED)oder für separat aufgestellte Beleuchtungseinheiten mit
Stromgenerator sowie für Beleuchtungskörper auf den einzelnen Baumaschinen (Großgeräten) ohne die eingebauten Schweinwerfer.
Als Baumaschine wird bezeichnet:
- Asphaltfertiger, max. 2 zuätzliche Beleuchtungskörper
- Walze, max. 1 zusätzlicher Beleuchtungskörper
- Rampenspritzgerät, max. 1 zusätzlicher Beleuchtungsk.
- HDW Kehrmaschine, max. 1 zusätzlicher Beleuchtungsk.
Eingebaute Fahrzeuglampen (Scheinwerfer) können nicht
verrechnet werden.
Die Einheit d wird wird nach Kalendertag bzw. je Nacht abgerechnet, in der mehr als 3 h gearbeitet wird.
Menge: 52,000 d

#### Unterabschnitt 06.02 Feinfräsarbeiten an Asphaltdehnstellen

**06.02.0001 Aufzug für Fräsarbeiten**
Aufzug für Fräsarbeiten.
Die Position umfasst das Anfahren, das Aufstellen und ggf. Umsetzen im Baubereich sowie das Abbauen und Abfahren.
Die Einheit St wird je Arbeitstag abgerechnet, an dem die Fräse auf der Baustelle mind. 3 Stunden eingesetzt wird.
Menge: 4,000 St

**06.02.0002 Asphalt feinfräsen ADS*Asphaltbeton Fräsasph. verw.**
StL-Nr. 2311300812909910
Asphalt feinfräsen und Fräsgut aufnehmen.
Asphaltdeckschicht.
Asphaltdeckschicht = Asphaltbeton.
Frästiefe 'bis 4 cm.'

Fläche 'im Bereich der Asphaltdehnstellen.'

Breite '100 bis 500 cm.'

Fräsasphalt nach Wahl des AN verwerten.
Menge: 550,000 m2
Leistungsbereichkatalog: 113

**06.02.0003 Erschwernis infolge Einbauten Erschwer. fräsen*A.deckschicht Straßenabläufe**
StL-Nr. 231130782103
Erschwernis infolge Einbauten, Schächten und Straßenabläufen. Abgerechnet wird je Stück Einbauteil.
Erschwernis beim Fräsen.
Asphaltdeckschicht.
Straßenabläufe.
Menge: 20,000 St
Leistungsbereichkatalog: 113

**06.02.0004 Erschwernis infolge Einfassungen Erschwer. gesamt*A.deckschicht**
StL-Nr. 231130831199
Erschwernis infolge Einfassungen, Borden und Fahrbahnübergängen. Abgerechnet wird die Länge der Einfassung.
Erschwernis beim Fräsen oder Aufnehmen, Aufsprühen von
Bitumenemulsionen sowie Herstellen von Asphaltschichten.
Asphaltdeckschicht.
Einbauten 'Rinnen, Borde, Fahrbahnübergänge.'
Menge: 50,000 m
Leistungsbereichkatalog: 113

#### Unterabschnitt 06.03 Sanierung Asphaltdehnstellen

**06.03.0001 Aufzug für Fräsarbeiten**
Aufzug für Fräsarbeiten.
Die Position umfasst das Anfahren, das Aufstellen und ggf. Umsetzen im Baubereich sowie das Abbauen und Abfahren.
Die Einheit St wird je Arbeitstag abgerechnet, an dem die Fräse auf der Baustelle mind. 3 Stunden eingesetzt wird.
Menge: 20,000 St

**06.03.0002 Asphaltbefestigung trennen Anbauber. längs*schneiden**
StL-Nr. 231130381109
Asphaltbefestigung geradlinig trennen.
im Anbaubereich längs zur Fahrbahnachse
Trennen durch Schneiden.
Dicke der Asphaltbefestigung '4 bis 24 cm.'
Menge: 900,000 m
Leistungsbereichkatalog: 113

**06.03.0003 Asphaltbefestigung trennen Anbauber. quer*schneiden**
StL-Nr. 231130382109
Asphaltbefestigung geradlinig trennen.
im Anbaubereich quer zur Fahrbahnachse,
Trennen durch Schneiden.
Dicke der Asphaltbefestigung '4 bis 24 cm.'
Menge: 2000,000 m
Leistungsbereichkatalog: 113

**06.03.0004 Asphalt fräsen Fräsasph. verw.**
StL-Nr. 2311300590909910
Asphalt fräsen und Fräsgut aufnehmen. Anschlusskante
geradlinig auf Frästiefe herstellen. Der Schnittlinienabstand darf maximal 15 mm betragen.
Asphalt 'Tragschicht AC 22 T S und Deckschicht AC 11 D S.'

Frästiefe '4 bis 24 cm.'

Fläche 'im Bereich der Asphaltdehnstellen.'

Breite '400 bis 600 cm.'

Fräsasphalt nach Wahl des AN verwerten.
Menge: 1000,000 m2
Leistungsbereichkatalog: 113

**06.03.0005 Asphalt fräsen ADS*Asphaltbeton Fräsasph. verw.**
StL-Nr. 2311300512909910
Asphalt fräsen und Fräsgut aufnehmen. Anschlusskante
geradlinig auf Frästiefe herstellen. Der Schnittlinienabstand darf maximal 15 mm betragen.
Asphaltdeckschicht.
Asphaltdeckschicht = Asphaltbeton.
Frästiefe '1 bis 4 cm.'

Fläche 'im Bereich der Asphaltdehnstellen.'

Breite '400 bis 600 cm.'

Fräsasphalt nach Wahl des AN verwerten.
Menge: 2500,000 m2
Leistungsbereichkatalog: 113

**06.03.0006 Erschwernis infolge Einbauten Erschwer. gesamt*Asphaltbefestig. Straßenabläufe**
StL-Nr. 231130781503
Erschwernis infolge Einbauten, Schächten und Straßenabläufen. Abgerechnet wird je Stück Einbauteil.
Erschwernis beim Fräsen, Aufnehmen, Aufsprühen von Bi-
tumenemulsionen sowie Herstellen von Asphaltschichten.
Asphaltbefestigung.
Straßenabläufe.
Menge: 10,000 St
Leistungsbereichkatalog: 113

**06.03.0007 Erschwernis infolge Einfassungen Erschwer. gesamt*A.deckschicht**
StL-Nr. 231130831199
Erschwernis infolge Einfassungen, Borden und Fahrbahnübergängen. Abgerechnet wird die Länge der Einfassung.
Erschwernis beim Fräsen oder Aufnehmen, Aufsprühen von
Bitumenemulsionen sowie Herstellen von Asphaltschichten.
Asphaltdeckschicht.
Einbauten 'Rinnen, Borde, Fahrbahnübergänge.'
Menge: 120,000 m
Leistungsbereichkatalog: 113

**06.03.0008 Unterlage reinigen gefr. Asphaltsch.*lose Teile aufn. zus. Flächen*Hochdr.-Sauganl.**
StL-Nr. 231130583112
Unterlage reinigen. Anfallendes Kehrgut nach Wahl des
AN verwerten.
Unterlage = gefräste Asphaltschicht.
Lose Bestandteile von Schadstellen aufnehmen.
Zusammenhängende Teilflächen.
Selbstaufnehmende Kehrmaschine. Letzter Arbeitsgang mit
Wasserhochdruckreinigungsgeräten mit rotierenden Düsen
und Absaugeinrichtung.
Menge: 1500,000 m2
Leistungsbereichkatalog: 113

**06.03.0009 Bitumenemulsion aufsprühen Bk100-Bk3,2*Asphalt gefräst C60BP4-S*Menge 300 g/m2**
StL-Nr. 23113063120139
Bitumenemulsion zur Herstellung des Schichtenverbundes
aufsprühen.
Auf Verkehrsflächen der Belastungsklassen Bk100 bis
Bk3,2.
Unterlage = Asphaltbefestigung, gefräst.
Bindemittel = C60BP4-S.
Bindemittelmenge = 300 g/m2.
Vor Einbau '2. Lage Asphalttragschicht sowie Asphaltdeckschicht.'
Menge: 4500,000 m2
Leistungsbereichkatalog: 113

**06.03.0010 Anschl. a. Fuge m. B-fugenb. herst. Anschl. ADS*Anschluss längs Schichtd. 4 cm*bis 20 m Breite 10 mm**
StL-Nr. 23113917115101
Anschluss als Fuge an bestehende Asphaltschicht oder
Bauteil in der Dicke der Asphaltschicht mit Bitumenfugenband einschließlich zugehörigem und zuvor aufgetragenem Voranstrichmittel herstellen.
Anschluss an Asphaltdeckschicht.
Längsfuge.
Dicke der Asphaltschicht = 4 cm.
Einzellängen bis 20,00 m.
Breite des Bitumenfugenbandes = 10 mm.
Menge: 900,000 m
Leistungsbereichkatalog: 113

**06.03.0011 Anschluss a. Fuge m. Fugenm. herst. Querfuge Fugenmasse N2**
StL-Nr. 2311391229999001
Anschluss als Fuge mit Fugenmasse herstellen.
Querfuge.
In 'Bereichen zwischen Asphaltdeckschicht und Betondecke.'

Fugenspalttiefe '15 bis 30 mm.'

Fugenspaltbreite '10 bis 20 mm.'

Mit heiß verarbeitbarer Fugenmasse Typ N2, einschließlich zugehörigem und zuvor aufgetragenem Voranstrichmittel.
Menge: 2000,000 m
Leistungsbereichkatalog: 113

*Hinweis: Hinweis zu allen Positionen des LV-Bereichs 01.02.*
Hinweis zu den nachfolgenden Asphalteinbau-Positionen:
Sämtliche Asphaltschichten sind temperaturabgesenkt herzustellen. Die Temperaturabsenkung kann durch organische, mineralische, oberflächenaktive Zusätze oder durch die Schaumbitumentechnologie erfolgen.
Hierbei sind die Festlegungen für die Temperatur des
Asphaltmischgutes gem. den beiliegenden "Zusätzlichen Technischen Vertragsbedingungen - Ergänzungen und Änderungen" zu berücksichtigen.
Bei den angegebenen Bindemittelpaaren handelt es sich jeweils um ein resultierendes Bindemittel;
die Auswahl des Bindemittels erfolgt durch den Auftragnehmer in Abhängigkeit vom gewählten
Verfahren der Temperaturabsenkung.

**06.03.0012 Asphalttragsch. aus AC 22 T S herst Bk100 Bitumen 50/70*zwei Lagen**
StL-Nr. 23113123191010
Asphalttragschicht aus Asphalttragschichtmischgut
AC 22 T S herstellen. Anlieferung des Asphaltmischguts
in thermoisolierten Transportbehältern.
In Verkehrsflächen der Belastungsklasse Bk100.
Einbau 'im Bereich der Asphaltdehnstellen.'

Bindemittel = 50/70.
In zwei Lagen.
Menge: 460,000 t
Leistungsbereichkatalog: 113

**06.03.0013 Asphaltdecksch. aus AC 11 D S herst*Dicke 4 cm Bitumen 25/55-55A**
StL-Nr. 2311331891100000
Asphaltdeckschicht aus Asphaltbeton für Asphaltdeckschichten AC 11 D S herstellen. Anlieferung des
Asphaltmischguts in thermoisolierten
Transportbehältern.
In Verkehrsflächen 'der Belastungsklasse Bk100.'

Einbaudicke = 4 cm.
Bindemittel = 25/55-55 A.
Menge: 3500,000 m2
Leistungsbereichkatalog: 113

**06.03.0014 Abstumpfungsmaßnahme durchführen LFK 1/3*Menge 1 kg/m2 maschinell**
StL-Nr. 231139521011
Abstumpfungsmaßnahme zur Erhöhung der Anfangsgriffigkeit durch gleichmäßiges Aufbringen und Einwalzen von
Abstreukörnung durchführen. Nicht gebundene Abstreukörnung aufnehmen und nach Wahl des AN verwerten.
Abstreukörnung = Lieferkörnung 1/3.
Abstreumenge = 1 kg/m2.
Maschinell abstreuen.
Menge: 3500,000 m2
Leistungsbereichkatalog: 113

#### Unterabschnitt 06.04 Betonplattenersatz in Asphaltbauweise

**06.04.0001 Betondecke schneiden*Dicke ü. 20-25 cm Schlamm absaugen**
StL-Nr. 231140109302
Betondecke schneiden.
In 'voller Tiefe senkrecht in Längsrichtung mit Ankern, in Querrichtung mit Dübeln.'

Dicke der Betondecke über 20 bis 25 cm.
Schneidschlamm absaugen und nach Wahl des AN verwerten.
Menge: 5000,000 m
Leistungsbereichkatalog: 114

**06.04.0002 Betondecke schneiden - Kleinstmenge**
Betondecke schneiden - Kleinstmenge.
Tagespauschale für Betondecke senkrecht und geradlinig schneiden in Kleinstmengen.
Hierzu zählen Kanten- und Eckabbrüche oder kleine Ausbrüche in Betonplatten.
Schneiden in voller Tiefe senkrecht.
Dicke der Betondecke über 20 bis 25 cm.
Abgerechnet wird je angebrochenem Tag.
Arbeitszeit auf der Baustelle bis maximal 8 Stunden.
Menge: 2,000 d

**06.04.0003 Betondecke aufnehmen Fahrbahnstreifen*Betondecke auf Unterl. HGT*mit Dübeln/Ankern Fugenfüllstoffe*Tiefe ü. 20-25 cm fräsen*Ausb. Verw. zuf.**
StL-Nr. 2311400271321333
Betondecke ausbauen und aufnehmen. Dicke der Betondecke und Betondruckfestigkeit nach Unterlagen des AG.
Fläche = Fahrbahnstreifen.
Befestigung = Betondecke.
Auf Unterlage = hydraulisch gebundene Tragschicht.
Decke ohne Bewehrung, mit Dübeln und Ankern.
Einschließlich vorhandener Fugenfüllstoffe.
Gesamtausbautiefe über 20 bis 25 cm.
Aufnehmen durch Fräsen. Das Aufnehmen nicht fräsbarer
Randbereiche wird nicht gesondert vergütet.
Ausbaustoffe nach Wahl des AN verwerten.
Angaben zu den umweltrelevanten Merkmalen nach Unterlagen des AG.
Menge: 1300,000 m2
Leistungsbereichkatalog: 114

**06.04.0004 Betondecke aufnehmen auf Bauwerk*Betondecke*m.dopp.Bewehrung Fugenfüllstoffe*Tiefe ü. 15-20 cm herausheben*Ausb. Verw. zuf.**
StL-Nr. 2311400251941223
Betondecke ausbauen und aufnehmen. Dicke der Betondecke und Betondruckfestigkeit nach Unterlagen des AG.
Fläche = auf Bauwerk.
Befestigung = Betondecke.
Unterlage 'Schutzschicht auf Bauwerk.'

Decke mit doppelter Bewehrung, Dübeln und Ankern.
Einschließlich vorhandener Fugenfüllstoffe.
Gesamtausbautiefe über 15 bis 20 cm.
Aufnehmen durch Herausheben.
Ausbaustoffe nach Wahl des AN verwerten.
Angaben zu den umweltrelevanten Merkmalen nach Unterlagen des AG.
Menge: 200,000 m2
Leistungsbereichkatalog: 114

**06.04.0005 Asphalt fräsen Fahrstreifen Fräsasph. verw.**
StL-Nr. 2311300590902910
Asphalt fräsen und Fräsgut aufnehmen. Anschlusskante
geradlinig auf Frästiefe herstellen. Der Schnittlinienabstand darf maximal 15 mm betragen.
Asphalt 'Tragschicht AC 32 T S und Deckschicht AC 11 D S.'

Frästiefe 'über 4 bis 24 cm.'

Fläche = Fahrstreifen.
Breite '100 bis 500 cm.'

Fräsasphalt nach Wahl des AN verwerten.
Menge: 300,000 m2
Leistungsbereichkatalog: 113

**06.04.0006 Asphalt fräsen ADS*Asphaltbeton*Tiefe ü.2,5-4,5cm Bauwerk mit Kappe*Fahrstreifen*Fräsasph. verw.**
StL-Nr. 2311300512322910
Asphalt fräsen und Fräsgut aufnehmen. Anschlusskante
geradlinig auf Frästiefe herstellen. Der Schnittlinienabstand darf maximal 15 mm betragen.
Asphaltdeckschicht.
Asphaltdeckschicht = Asphaltbeton.
Frästiefe über 2,5 bis 4,5 cm.
Auf Bauwerk mit Erschwernissen infolge Arbeiten bis an
Kappen oder Fugen.
Fläche = Fahrstreifen.
Breite '100 bis 500 cm.'

Fräsasphalt nach Wahl des AN verwerten.
Menge: 500,000 m2
Leistungsbereichkatalog: 113

**06.04.0007 Erschwernis infolge Einbauten Erschwer. fräsen*A.deckschicht Straßenabläufe**
StL-Nr. 231130782103
Erschwernis infolge Einbauten, Schächten und Straßenabläufen. Abgerechnet wird je Stück Einbauteil.
Erschwernis beim Fräsen.
Asphaltdeckschicht.
Straßenabläufe.
Menge: 10,000 St
Leistungsbereichkatalog: 113

**06.04.0008 Erschwernis infolge Einfassungen Erschwer. gesamt*A.deckschicht**
StL-Nr. 231130831199
Erschwernis infolge Einfassungen, Borden und Fahrbahnübergängen. Abgerechnet wird die Länge der Einfassung.
Erschwernis beim Fräsen oder Aufnehmen, Aufsprühen von
Bitumenemulsionen sowie Herstellen von Asphaltschichten.
Asphaltdeckschicht.
Einbauten 'Rinnen, Borde, Fahrbahnübergänge.'
Menge: 150,000 m
Leistungsbereichkatalog: 113

**06.04.0009 Erschwernis infolge Einfassungen Erschwer. gesamt*A.deckschicht**
StL-Nr. 231130831199
Erschwernis infolge Einfassungen, Borden und Fahrbahnübergängen. Abgerechnet wird die Länge der Einfassung.
Erschwernis beim Fräsen oder Aufnehmen, Aufsprühen von
Bitumenemulsionen sowie Herstellen von Asphaltschichten.
Asphaltdeckschicht.
Einbauten 'Übergangskonstruktionen an Bauwerken.'
Menge: 40,000 m
Leistungsbereichkatalog: 113

**06.04.0010 Bitumenemulsion aufsprühen Bk100-Bk3,2*Asphalt frisch C60BP4-S*Menge 300 g/m2**
StL-Nr. 23113063110139
Bitumenemulsion zur Herstellung des Schichtenverbundes
aufsprühen.
Auf Verkehrsflächen der Belastungsklassen Bk100 bis
Bk3,2.
Unterlage = Asphaltbefestigung, frisch.
Bindemittel = C60BP4-S.
Bindemittelmenge = 300 g/m2.
Vor Einbau '2. Lage Asphalttragschicht sowie Asphaltdeckschicht.'
Menge: 27500,000 m2
Leistungsbereichkatalog: 113

**06.04.0011 Anschl. a. Fuge m. B-fugenb. herst. Anschl. ADS*Anschluss längs Schichtd. 4 cm*bis 20 m Breite 10 mm**
StL-Nr. 23113917115101
Anschluss als Fuge an bestehende Asphaltschicht oder
Bauteil in der Dicke der Asphaltschicht mit Bitumenfugenband einschließlich zugehörigem und zuvor aufgetragenem Voranstrichmittel herstellen.
Anschluss an Asphaltdeckschicht.
Längsfuge.
Dicke der Asphaltschicht = 4 cm.
Einzellängen bis 20,00 m.
Breite des Bitumenfugenbandes = 10 mm.
Menge: 600,000 m
Leistungsbereichkatalog: 113

**06.04.0012 Anschl. a. Fuge m. B-fugenb. herst. Anschl. ADS*Anschluss längs Schichtd. 4 cm*über 20-100 m Breite 10 mm**
StL-Nr. 23113917115201
Anschluss als Fuge an bestehende Asphaltschicht oder
Bauteil in der Dicke der Asphaltschicht mit Bitumenfugenband einschließlich zugehörigem und zuvor aufgetragenem Voranstrichmittel herstellen.
Anschluss an Asphaltdeckschicht.
Längsfuge.
Dicke der Asphaltschicht = 4 cm.
Einzellängen über 20,00 m bis 100,00 m.
Breite des Bitumenfugenbandes = 10 mm.
Menge: 2000,000 m
Leistungsbereichkatalog: 113

**06.04.0013 Anschl. a. Fuge m. B-fugenb. herst. Anschl. ADS*Anschluss längs Schichtd. 4 cm*über 100 m Breite 10 mm**
StL-Nr. 23113917115301
Anschluss als Fuge an bestehende Asphaltschicht oder
Bauteil in der Dicke der Asphaltschicht mit Bitumenfugenband einschließlich zugehörigem und zuvor aufgetragenem Voranstrichmittel herstellen.
Anschluss an Asphaltdeckschicht.
Längsfuge.
Dicke der Asphaltschicht = 4 cm.
Einzellängen über 100,00 m.
Breite des Bitumenfugenbandes = 10 mm.
Menge: 900,000 m
Leistungsbereichkatalog: 113

**06.04.0014 Anschluss a. Fuge m. Fugenm. herst. Querfuge Fugenmasse N2**
StL-Nr. 2311391229999001
Anschluss als Fuge mit Fugenmasse herstellen.
Querfuge.
In 'Bereichen zwischen Asphaltdeckschicht und Betondecke.'

Fugenspalttiefe '15 bis 30 mm.'

Fugenspaltbreite '10 bis 20 mm.'

Mit heiß verarbeitbarer Fugenmasse Typ N2, einschließlich zugehörigem und zuvor aufgetragenem Voranstrichmittel.
Menge: 1500,000 m
Leistungsbereichkatalog: 113

**06.04.0015 Randabdichtung herstellen Flankenfl. rein.*Randmasse ein Arbeitsgang*über 22-30 cm**
StL-Nr. 231139221317
Flankenfläche des hochliegenden Randes der Asphaltschichten abdichten.
Reinigen der Flankenfläche mit Hochdruckreiniger.
Abdichtung mit heiß zu verarbeitender bitumenhaltiger Masse zur Randabdichtung.
Herstellung für alle Schichten in einem Arbeitsgang.
Dicke der abzudichtenden Asphaltbefestigung über 22 bis
30 cm.
Menge: 1000,000 m
Leistungsbereichkatalog: 113

**06.04.0016 Unterlage reinigen gefr. Asphaltsch.*lose Teile aufn. zus. Flächen*Hochdr.-Sauganl.**
StL-Nr. 231130583112
Unterlage reinigen. Anfallendes Kehrgut nach Wahl des
AN verwerten.
Unterlage = gefräste Asphaltschicht.
Lose Bestandteile von Schadstellen aufnehmen.
Zusammenhängende Teilflächen.
Selbstaufnehmende Kehrmaschine. Letzter Arbeitsgang mit
Wasserhochdruckreinigungsgeräten mit rotierenden Düsen
und Absaugeinrichtung.
Menge: 1000,000 m2
Leistungsbereichkatalog: 113

**06.04.0017 Unterlage profilieren STS*EV2 min. 120 MPa Unebenh. max.2 cm**
StL-Nr. 231140402101
Ungebundene Unterlage profilieren und verdichten. Ab-
weichung von der Sollhöhe +2/-2 cm. Baustoffgemisch,
soweit möglich, innerhalb der Baustelle ausgleichen.
Lieferung von Baustoffen wird gesondert vergütet.
Unterlage = Schottertragschicht.
Verformungsmodul der Unterlage mindestens 120 MPa.
Unebenheit innerhalb einer 4,00 m langen Messstrecke
höchstens 2 cm in Längs- und Querrichtung.
Menge: 5000,000 m2
Leistungsbereichkatalog: 114

**06.04.0018 Hydr.gebund.Tragschicht herstellen Unterl.f.Asphalt.*Dicke 15 cm Nassnachbeh.**
StL-Nr. 2311413010001001
Hydraulisch gebundene Tragschicht herstellen.
Als Unterlage für Asphaltschicht.
Einbaudicke = 15 cm.
Nassnachbehandlung.
Menge: 5000,000 m2
Leistungsbereichkatalog: 114

*Hinweis: Hinweis zu allen Positionen des LV-Bereichs 01.02.*
Hinweis zu den nachfolgenden Asphalteinbau-Positionen:
Sämtliche Asphaltschichten sind temperaturabgesenkt herzustellen. Die Temperaturabsenkung kann durch organische, mineralische, oberflächenaktive Zusätze oder durch die Schaumbitumentechnologie erfolgen.
Hierbei sind die Festlegungen für die Temperatur des
Asphaltmischgutes gem. den beiliegenden "Zusätzlichen Technischen Vertragsbedingungen - Ergänzungen und Änderungen" zu berücksichtigen.
Bei den angegebenen Bindemittelpaaren handelt es sich jeweils um ein resultierendes Bindemittel;
die Auswahl des Bindemittels erfolgt durch den Auftragnehmer in Abhängigkeit vom gewählten
Verfahren der Temperaturabsenkung.

**06.04.0019 Asphalttragsch. aus AC 32 T S herst Bk100 Bitumen 50/70*zwei Lagen**
StL-Nr. 23113113191010
Asphalttragschicht aus Asphalttragschichtmischgut
AC 32 T S herstellen. Anlieferung des Asphaltmischguts
in thermoisolierten Transportbehältern.
In Verkehrsflächen der Belastungsklasse Bk100.
Einbau 'auf vorhandener HGT oder auf Bauwerk.'

Bindemittel = 50/70.
In zwei Lagen.
Menge: 5780,000 t
Leistungsbereichkatalog: 113

**06.04.0020 Asphaltdecksch. aus AC 11 D S herst*Dicke 4 cm Bitumen 25/55-55A**
StL-Nr. 2311331891100000
Asphaltdeckschicht aus Asphaltbeton für Asphaltdeckschichten AC 11 D S herstellen. Anlieferung des
Asphaltmischguts in thermoisolierten
Transportbehältern.
In Verkehrsflächen 'der Belastungsklasse Bk100.'

Einbaudicke = 4 cm.
Bindemittel = 25/55-55 A.
Menge: 14000,000 m2
Leistungsbereichkatalog: 113

**06.04.0021 Abstumpfungsmaßnahme durchführen LFK 1/3*Menge 1 kg/m2 maschinell**
StL-Nr. 231139521011
Abstumpfungsmaßnahme zur Erhöhung der Anfangsgriffigkeit durch gleichmäßiges Aufbringen und Einwalzen von
Abstreukörnung durchführen. Nicht gebundene Abstreukörnung aufnehmen und nach Wahl des AN verwerten.
Abstreukörnung = Lieferkörnung 1/3.
Abstreumenge = 1 kg/m2.
Maschinell abstreuen.
Menge: 14000,000 m2
Leistungsbereichkatalog: 113

*Hinweis: Hinweis zu nachfolgender Positon "Verkehrsfläche kehren"*
Hinweis zu nachfolgender Positon "Verkehrsfläche kehren".
Die Position "Verkehrsfläche kehren" gilt für alle Bereiche des Abschnitts 06.

**06.04.0022 Verkehrsfläche kehren Walzasphalt**
StL-Nr. 2311397729
Verkehrsfläche mit einer selbstaufnehmenden Kehrmaschine nach Verkehrsfreigabe unverzüglich nach Aufforderung
durch den AG kehren. Kehrgut aufnehmen und nach Wahl
des AN verwerten.
Verkehrsfläche = Fahrbahndeckschicht aus Walzasphalt.
Verkehrssicherungsmaßnahmen 'im Zuge der Sanierungsmaßnahmen.'
Menge: 18050,000 m2
Leistungsbereichkatalog: 113

*Hinweis: Hinweis zu nachfolgenden Zulagepositionen*
Hinweis zu nachfolgenden Zulagepositionen.
Mehrere Einzelflächen, die unmittelbar aneinanderstoßen, werden als eine Fläche aufgemessen und als ein Stück abgerechnet. Dies gilt auch, wenn diese nicht innerhalb einer Tages- bzw. Nachtleistung abgearbeitet werden.

**06.04.0023 Zulage Kleinflächen bis 20 m²**
Zulage Kleinflächen bis 20 m².
Zulage zu Pos. 06.02.0001 bis 06.04.0022 für kleinflächige Reparaturstellen.
In dieser Position sind alle Erschwernisse und Mehrkosten(Handeinbau, Mindermengen, Einsatz von Kleingeräten, etc.) abgegolten.
Die Zulage wird ungeachtet der erforderlichen, unterschiedlichen Leistungen, je Reparaturstelle nur einmal vergütet.
Für Flächen bis 20 m².
Menge: 15,000 St

**06.04.0024 Zulage Kleinflächen über 20 bis 50 m²**
Zulage Kleinflächen über 20 bis 50 m².
Zulage zu Pos. 06.02.0001 bis 06.04.0022 für kleinflächige Reparaturstellen.
In dieser Position sind alle Erschwernisse und Mehrkosten(Handeinbau, Mindermengen, Einsatz von Kleingeräten, etc.) abgegolten.
Die Zulage wird ungeachtet der erforderlichen, unterschiedlichen Leistungen, je Reparaturstelle nur einmal vergütet.
Für Flächen über 20 bis 50 m².
Menge: 15,000 St

**06.04.0025 Zulage Kleinflächen über 50 bis 100 m²**
Zulage Kleinflächen über 50 bis 100 m².
Zulage zu Pos. 06.02.0001 bis 06.04.0022 für kleinflächige Reparaturstellen.
In dieser Position sind alle Erschwernisse und Mehrkosten(Handeinbau, Mindermengen, Einsatz von Kleingeräten, etc.) abgegolten.
Die Zulage wird ungeachtet der erforderlichen, unterschiedlichen Leistungen, je Reparaturstelle nur einmal vergütet.
Für Flächen über 50 bis 100 m².
Menge: 15,000 St

### Abschnitt 07 Sicherheits- und Gesundheitsschutz

#### Unterabschnitt 07.01 Sicherheits- und Gesundheitsschutz

**07.01.0001 SiGe-Plan erstellen**
*** Pauschalposition
StL-Nr. 19101513
Sicherheits- und Gesundheitsschutzplan (SiGe-Plan) nach
RAB 31 erstellen und mit dem Sicherheits- und Gesundheitsschutzkoordinator dieser und weiterer berührter
Baustellen abstimmen. Bei erheblichen Änderungen in der
Ausführung des Bauvorhabens anpassen. Den SiGe-Plan für
jeden Beschäftigten einsehbar auf der Baustelle vorhalten.
Menge: 1,000 Psch
Leistungsbereichkatalog: 101

**07.01.0002 SiGe-Koordinator stellen.**
*** Pauschalposition
StL-Nr. 19101528
Sicherheits- und Gesundheitsschutzkoordinator während
der Ausführung des Bauvorhabens nach RAB 30 und Unterlagen des AG stellen.
Menge: 1,000 Psch
Leistungsbereichkatalog: 101
